# Revestimiento de pavimento deportivo, sistema Paviland Sport "GRUPO PUMA"

- Propiedad del archivo: CYPE INGENIEROS, S.A.
- Formato: FIEBDC-3/2002
- Divisa: EUR
- Costes indirectos: 3.00 %
- IVA: 21.00 %

## M Firmes y pavimentos urbanos

### MD Pavimentos deportivos

#### MDR De resinas sintéticas

**MDR040** m² Revestimiento de pavimento deportivo, sistema Paviland Sport "GRUPO PUMA".
Revestimiento de pavimento deportivo, apto para vías ciclistas, en exteriores, sistema Sellado Hormigón ST Paviland Sport "GRUPO PUMA", sobre superficie soporte de hormigón, mediante la aplicación sucesiva de: imprimación bicomponente, Paviland Sport EPW Primer "GRUPO PUMA", a base de resina epoxi en emulsión acuosa, color Albero; y una capa de sellado con pintura para exterior, Paviland Sport AC Top "GRUPO PUMA", monocomponente a base de resinas acrílicas puras dispersadas en medio acuoso y cargas minerales, sin disolventes, color Albero, acabado mate, textura lisa.
Criterio de valoración económica: El precio incluye la resolución de encuentros y puntos singulares, pero no incluye la superficie soporte, la ejecución y el sellado de las juntas ni el marcado y ejecución de las líneas de juego.
Incluye: Limpieza de la superficie soporte. Replanteo de las juntas y paños de trabajo. Aplicación de las sucesivas capas que forman el pavimento deportivo. Secado de cada capa antes de aplicar la siguiente, incluyendo raspado, barrido y soplado de las imperfecciones. Limpieza final del pavimento.
Criterio de medición de proyecto: Superficie medida en proyección horizontal, según documentación gráfica de Proyecto.
Criterio de medición de obra: Se medirá, en proyección horizontal, la superficie realmente ejecutada según especificaciones de Proyecto.

| Código | Ud | Descripción | Rendimiento | Precio | Importe |
|---|---|---|---|---|---|
| mt47adg010a | kg | Imprimación bicomponente, Paviland Sport EPW Primer "GRUPO PUMA", a base de resina epoxi en emulsión acuosa, color Albero, para aplicar con rastrillo de goma. (material) | 0.900 | 5.70 | 5.13 |
| mt27pip050a | kg | Pintura para exterior, Paviland Sport AC Top "GRUPO PUMA", monocomponente a base de resinas acrílicas puras dispersadas en medio acuoso y cargas minerales, sin disolventes, color Albero, acabado mate, textura lisa, resistente a los rayos UV, para aplicar con rodillo o rastrillo de goma. (material) | 0.200 | 4.35 | 0.87 |
| op00tal020 |  | Taladro con batidora. | 1.000 | 0.00 | 0.00 |
| mo020 | h | Oficial 1ª construcción. (mano de obra) | 0.198 | 23.10 | 4.57 |
| mo113 | h | Peón ordinario construcción. (mano de obra) | 0.198 | 21.69 | 4.29 |
| % | % | Costes directos complementarios | 2 % | 14.86 | 0.30 |
|  |  | Costes directos |  |  | 15.16 |
