# Rehabilitación de revestimiento exterior, sistema Antifisuras "GRUPO PUMA"

- Propiedad del archivo: CYPE INGENIEROS, S.A.
- Formato: FIEBDC-3/2002
- Divisa: EUR
- Costes indirectos: 3.00 %
- IVA: 21.00 %

## R Revestimientos y trasdosados

### RY Preparaciones, protecciones, reparaciones y refuerzos de revestimientos

#### RYY Reparaciones

**RYY065** m² Rehabilitación de revestimiento exterior, sistema Antifisuras "GRUPO PUMA".
Rehabilitación de revestimiento exterior, con el sistema Antifisuras "GRUPO PUMA", compuesto por: dos capas de mortero de cemento, tipo CR CSIV W2, según UNE-EN 998-1, Morcem Renovex F "GRUPO PUMA", color blanco, 6 mm de espesor total, armado con malla de fibra de vidrio, antiálcalis, Traditerm "GRUPO PUMA", de 5x4 mm de luz de malla, de 0,6 mm de espesor y de 160 g/m² de masa superficial; capa de acabado de mortero acrílico Morcemcril "GRUPO PUMA", color Blanco 100, compuesto por resinas acrílicas, pigmentos minerales y aditivos orgánicos e inorgánicos, sobre imprimación acrílica Fondo Morcemcril "GRUPO PUMA", compuesta por resinas acrílicas, pigmentos minerales y aditivos orgánicos e inorgánicos.
Incluye: Preparación de la superficie soporte. Aplicación del mortero base y colocación de la malla de fibra de vidrio en la capa de regularización. Aplicación de la imprimación. Aplicación de la mano de acabado.
Criterio de medición de proyecto: Superficie medida según documentación gráfica de Proyecto.
Criterio de medición de obra: Se medirá la superficie realmente ejecutada según especificaciones de Proyecto.

| Código | Ud | Descripción | Rendimiento | Precio | Importe |
|---|---|---|---|---|---|
| mt28mrp070a | kg | Mortero de cemento, tipo CR CSIV W2, según UNE-EN 998-1, para uso en interiores o en exteriores, Morcem Renovex F "GRUPO PUMA", color blanco, clase R1 según UNE-EN 1504-3, permeable al vapor de agua, suministrado en sacos. (material) | 7.800 | 1.00 | 7.80 |
| mt28mop050e | m² | Malla de fibra de vidrio, antiálcalis, Traditerm "GRUPO PUMA", de 5x4 mm de luz de malla, de 0,6 mm de espesor, de 160 g/m² de masa superficial y de 1,1x50 m, para armar morteros. (material) | 1.100 | 1.68 | 1.85 |
| mt28mop320d | l | Imprimación acrílica Fondo Morcemcril "GRUPO PUMA", compuesta por resinas acrílicas, pigmentos minerales y aditivos orgánicos e inorgánicos, impermeable al agua de lluvia y permeable al vapor de agua, para aplicar con brocha, rodillo o pistola. (material) | 0.110 | 6.09 | 0.67 |
| mt28mop310ug | kg | Mortero acrílico Morcemcril "GRUPO PUMA", color Blanco 100, compuesto por resinas acrílicas, pigmentos minerales y aditivos orgánicos e inorgánicos, antimoho y antiverdín, permeable al vapor de agua y con resistencia al envejecimiento, a la contaminación urbana y a los rayos UV, para revestimiento de paramentos exteriores. (material) | 2.500 | 3.94 | 9.85 |
| mo039 | h | Oficial 1ª revocador. (mano de obra) | 0.387 | 22.13 | 8.56 |
| mo111 | h | Peón especializado revocador. (mano de obra) | 0.387 | 21.46 | 8.31 |
| % | % | Costes directos complementarios | 2 % | 37.04 | 0.74 |
|  |  | Costes directos |  |  | 37.78 |
