# Aislamiento en trasdosado directo de placas (no incluidas en este precio) pegadas con cola sobre su superficie

- Propiedad del archivo: CYPE INGENIEROS, S.A.
- Formato: FIEBDC-3/2002
- Divisa: EUR
- Costes indirectos: 3.00 %
- IVA: 21.00 %

## N Aislamientos e impermeabilizaciones

### NA Aislamientos

#### NAO Trasdosados

**NAO010** m² Aislamiento en trasdosado directo de placas (no incluidas en este precio) pegadas con cola sobre su superficie, formado por panel rígido de poliestireno extruido de superficie lisa y mecanizado lateral recto, de 600x1250 mm y 30 mm de espesor, resistencia a compresión >= 200 kPa, fijado mecánicamente al soporte.
Suministro y colocación de aislamiento entre la cara interior de una hoja exterior de fachada o una partición interior y el trasdosado directo de placas (no incluido en este precio) pegado con cola sobre la superficie del aislante, formado por panel rígido de poliestireno extruido de superficie lisa y mecanizado lateral recto, de 600x1250 mm y 30 mm de espesor, resistencia a compresión >= 200 kPa, resistencia térmica 0,85 m²K/W, conductividad térmica 0,034 W/(mK), fijado mecánicamente al soporte. Incluso p/p de cortes, fijaciones y limpieza.
Incluye: Corte y preparación del aislamiento. Colocación del aislamiento sobre el paramento.
Criterio de medición de proyecto: Superficie medida según documentación gráfica de Proyecto.
Criterio de medición de obra: Se medirá la superficie realmente ejecutada según especificaciones de Proyecto.

| Código | Ud | Descripción | Rendimiento | Precio | Importe |
|---|---|---|---|---|---|
| mt16pki010Na | m² | Panel rígido de poliestireno extruido según UNE-EN 13164, de superficie lisa y mecanizado lateral recto, de 600x1250 mm y 30 mm de espesor, resistencia térmica 0,85 m²K/W, conductividad térmica 0,034 W/(mK), 200 kPa de resistencia a compresión, factor de resistencia a la difusión del vapor de agua 150, calor específico 1400 J/kgK, Euroclase E de reacción al fuego. (material) | 1.050 | 3.63 | 3.81 |
| mt16aaa020ia | Ud | Fijación mecánica para paneles aislantes de poliestireno extruido, colocados directamente sobre la superficie soporte. (material) | 6.000 | 0.13 | 0.78 |
| mo054 | h | Oficial 1ª montador de aislamientos. (mano de obra) | 0.101 | 17.82 | 1.80 |
| mo101 | h | Ayudante montador de aislamientos. (mano de obra) | 0.101 | 16.13 | 1.63 |
| % | % | Costes directos complementarios | 2 % | 8.02 | 0.16 |
|  |  | Costes directos |  |  | 8.18 |
