# Cubierta inclinada de tejas cerámicas

- Propiedad del archivo: CYPE INGENIEROS, S.A.
- Formato: FIEBDC-3/2002
- Divisa: EUR
- Costes indirectos: 3.00 %
- IVA: 21.00 %

## Q Cubiertas

### QT Inclinadas

#### QTT Tejas

**QTT010** m² Cubierta inclinada de tejas cerámicas, sobre espacio habitable, con una pendiente media del 30%, compuesta de: impermeabilización: placa bajo teja, cobertura: teja cerámica curva, color rojo, 40x19x16 cm, recibida con mortero de cemento, industrial, M-2,5; formación de pendientes con forjado de hormigón o tablero cerámico (no incluida en este precio).
Cubierta inclinada de tejas cerámicas, sobre espacio habitable, con una pendiente media del 30%, compuesta de: IMPERMEABILIZACIÓN: placa bajo teja, fijada con tornillos al soporte; COBERTURA: teja cerámica curva, color rojo, 40x19x16 cm, recibida con mortero de cemento, industrial, M-2,5. Incluso tejas de ventilación.
Incluye: Limpieza y preparación de la superficie. Colocación de la placa bajo teja. Colocación de las tejas recibidas con mortero.
Criterio de medición de proyecto: Superficie del faldón medida en verdadera magnitud, según documentación gráfica de Proyecto.
Criterio de medición de obra: Se medirá, en verdadera magnitud, la superficie realmente ejecutada según especificaciones de Proyecto.

| Código | Ud | Descripción | Rendimiento | Precio | Importe |
|---|---|---|---|---|---|
| mt13lpo010h | m² | Placa asfáltica 10 ondas de perfil ondulado y color rojo, a base de fibras minerales y vegetales saturadas con una emulsión bituminosa a altas temperaturas, según UNE-EN 534. (material) | 1.250 | 7.06 | 8.83 |
| mt13lpo035a | Ud | Clavo, para fijación de placa bajo teja. (material) | 3.000 | 0.08 | 0.24 |
| mt08aaa010a | m³ | Agua. (material) | 0.010 | 1.50 | 0.02 |
| mt09mif010ba | t | Mortero industrial para albañilería, de cemento, color gris, categoría M-2,5 (resistencia a compresión 2,5 N/mm²), suministrado en sacos, según UNE-EN 998-2. (material) | 0.056 | 32.93 | 1.84 |
| mt13tac010a | Ud | Teja cerámica curva, color rojo, 40x19x16 cm, según UNE-EN 1304. (material) | 31.400 | 0.25 | 7.85 |
| mt13tac013a | Ud | Teja cerámica de ventilación curva, color rojo, según UNE-EN 1304. (material) | 0.100 | 2.74 | 0.27 |
| mo020 | h | Oficial 1ª construcción. (mano de obra) | 0.575 | 18.56 | 10.67 |
| mo113 | h | Peón ordinario construcción. (mano de obra) | 0.287 | 17.28 | 4.96 |
| mo011 | h | Oficial 1ª montador. (mano de obra) | 0.151 | 19.11 | 2.89 |
| mo080 | h | Ayudante montador. (mano de obra) | 0.076 | 17.53 | 1.33 |
| % | % | Costes directos complementarios | 2 % | 38.90 | 0.78 |
|  |  | Costes directos |  |  | 39.68 |
