# Tratamiento superficial de protección anticarbonatación para elementos de hormigón y mortero

- Propiedad del archivo: CYPE INGENIEROS, S.A.
- Formato: FIEBDC-3/2002
- Divisa: EUR
- Costes indirectos: 3.00 %
- IVA: 21.00 %

## R Revestimientos y trasdosados

### RL Tratamientos superficiales de protección

#### RLB Anticarbonatación

**RLB010** m² Tratamiento superficial de protección anticarbonatación para elementos de hormigón y mortero, mediante mano de fondo y mano de acabado con revestimiento a base de resinas acrílicas en dispersión acuosa, Morcemrest Anticarbonatación "GRUPO PUMA", textura lisa (rendimiento: 0,167 kg/m² cada mano); limpieza previa del soporte.
Formación de capa de protección anticarbonatación en elementos de hormigón y mortero, mediante dos manos (fondo y acabado) con revestimiento a base de resinas acrílicas en dispersión acuosa, Morcemrest Anticarbonatación "GRUPO PUMA", textura lisa, aplicado con rodillo, rendimiento: 0,167 kg/m² cada mano. Incluso preparación de la superficie soporte.
Incluye: Limpieza de la superficie soporte. Aplicación de una mano de fondo y una mano de acabado.
Criterio de medición de proyecto: Superficie medida según documentación gráfica de Proyecto.
Criterio de medición de obra: Se medirá la superficie realmente ejecutada según especificaciones de Proyecto.

| Código | Ud | Descripción | Rendimiento | Precio | Importe |
|---|---|---|---|---|---|
| mt27tsg010a | kg | Revestimiento a base de resinas acrílicas en dispersión acuosa, Morcemrest Anticarbonatación "GRUPO PUMA", textura lisa, acabado mate, para la protección de hormigón o mortero, frente a la carbonatación y ambientes agresivos contaminados, según UNE-EN 1504-2. (material) | 0.334 | 7.70 | 2.57 |
| mo038 | h | Oficial 1ª pintor. (mano de obra) | 0.152 | 18.56 | 2.82 |
| mo076 | h | Ayudante pintor. (mano de obra) | 0.152 | 17.53 | 2.66 |
| % | % | Costes directos complementarios | 2 % | 8.05 | 0.16 |
|  |  | Costes directos |  |  | 8.21 |
