# Solado de mosaico de gres

- Propiedad del archivo: CYPE INGENIEROS, S.A.
- Formato: FIEBDC-3/2002
- Divisa: EUR
- Costes indirectos: 3.00 %
- IVA: 21.00 %

## R Revestimientos y trasdosados

### RS Pavimentos

#### RSG De baldosas cerámicas

**RSG012** m² Solado de mosaico de gres.
Suministro y ejecución de pavimento mediante el método de colocación en capa fina, mosaico de gres esmaltado, de 2,5x2,5 cm, 8 €/m², capacidad de absorción de agua E<3%, grupo BIb, según UNE-EN 14411, con resistencia al deslizamiento Rd<=15 según UNE 41901 EX y resbaladicidad clase 0 según CTE; recibidas con adhesivo cementoso mejorado, C2 FT, según UNE-EN 12004, con fraguado rápido y deslizamiento reducido Pegoland Fast Super "GRUPO PUMA", con doble encolado y rejuntadas con mortero de juntas cementoso Morcemcolor Extra Fina "GRUPO PUMA" tipo CG 2 W A, color Blanco, para juntas de hasta 4 mm. Incluso cortes y limpieza, formación de juntas perimetrales continuas, de anchura no menor de 5 mm, en los límites con paredes, pilares exentos y elevaciones de nivel y, en su caso, juntas de partición y juntas estructurales o de dilatación existentes en el soporte.
Incluye: Limpieza y comprobación de la superficie soporte. Replanteo de los niveles de acabado. Replanteo de la disposición de las piezas y juntas de movimiento. Aplicación del adhesivo. Colocación de las piezas empleando llana de goma. Relleno de las juntas de movimiento. Rejuntado. Eliminación y limpieza del material sobrante. Limpieza inicial del pavimento al finalizar la obra.
Criterio de medición de proyecto: Superficie útil, medida según documentación gráfica de Proyecto. No se ha incrementado la medición por roturas y recortes, ya que en la descomposición se ha considerado un 5% más de piezas.
Criterio de medición de obra: Se medirá la superficie realmente ejecutada según especificaciones de Proyecto.

| Código | Ud | Descripción | Rendimiento | Precio | Importe |
|---|---|---|---|---|---|
| mt09mcp010Aa | kg | Adhesivo cementoso mejorado, C2 FT, según UNE-EN 12004, con fraguado rápido y deslizamiento reducido, Pegoland Fast Super, "GRUPO PUMA", color gris, para la colocación en capa fina de todo tipo de piezas cerámicas en pavimentos interiores y exteriores, a base de cemento de alta resistencia, áridos seleccionados, aditivos y resinas sintéticas. (material) | 4.000 | 0.96 | 3.84 |
| mt18bde015a800 | m² | Mosaico de gres esmaltado, 2,5x2,5 cm, 8,00€/m², capacidad de absorción de agua E>0,3%, grupo BIb, según UNE-EN 14411, resistencia al deslizamiento Rd<=15 según UNE 41901 EX, resbaladicidad clase 0 según CTE. (material) | 1.050 | 8.00 | 8.40 |
| mt09mcp020sa | kg | Mortero de juntas cementoso Morcemcolor Extra Fina "GRUPO PUMA", tipo CG2 W A, según UNE-EN 13888, color Blanco, para juntas de hasta 4 mm, a base de cemento de alta resistencia, áridos seleccionados, aditivos especiales y pigmentos, para rejuntado de piezas cerámicas de baja porosidad. (material) | 0.401 | 2.08 | 0.83 |
| mo023 | h | Oficial 1ª solador. (mano de obra) | 0.420 | 21.41 | 8.99 |
| mo061 | h | Ayudante solador. (mano de obra) | 0.210 | 20.34 | 4.27 |
| % | % | Costes directos complementarios | 2 % | 26.33 | 0.53 |
|  |  | Costes directos |  |  | 26.86 |
