# Barrera anticapilaridad en arranque de muro de fábrica

- Propiedad del archivo: CYPE INGENIEROS, S.A.
- Formato: FIEBDC-3/2002
- Divisa: EUR
- Costes indirectos: 3.00 %
- IVA: 21.00 %

**NIP030** m Barrera anticapilaridad en arranque de muro de fábrica, de 25 cm de espesor, con lámina de betún modificado con elastómero SBS, LBM(SBS)-40-PE, Imperpuma BM P-4 "GRUPO PUMA", masa nominal 4 kg/m², con armadura de film de polietileno de 95 g/m², acabada con film plástico termofusible en ambas caras, totalmente adherida al soporte con soplete, colocada con solapes sobre una capa de regularización de mortero de cemento, industrial, con aditivo hidrófugo, M-5, previa imprimación con emulsión asfáltica estable, Imperpuma "GRUPO PUMA" y posterior aplicación de capa de protección de mortero de cemento, industrial, con aditivo hidrófugo, M-5.
Barrera anticapilaridad en arranque de muro de fábrica, de 25 cm de espesor, con lámina de betún modificado con elastómero SBS, LBM(SBS)-40-PE, Imperpuma BM P-4 "GRUPO PUMA", masa nominal 4 kg/m², con armadura de film de polietileno de 95 g/m², acabada con film plástico termofusible en ambas caras, totalmente adherida al soporte con soplete, colocada con solapes sobre una capa de regularización de mortero de cemento, industrial, con aditivo hidrófugo, M-5, previa imprimación con emulsión asfáltica estable, Imperpuma "GRUPO PUMA" y posterior aplicación de capa de protección de mortero de cemento, industrial, con aditivo hidrófugo, M-5.
Incluye: Replanteo. Regularización de la superficie soporte. Limpieza y preparación de la superficie. Aplicación de la imprimación asfáltica. Colocación de la impermeabilización. Vertido, extendido y regleado de la capa de mortero de protección.
Criterio de medición de proyecto: Longitud medida según documentación gráfica de Proyecto.
Criterio de medición de obra: Se medirá la longitud realmente ejecutada según especificaciones de Proyecto.

| Código | Ud | Descripción | Rendimiento | Precio | Importe |
|---|---|---|---|---|---|
| mt08aaa010a | m³ | Agua. (material) | 0.006 | 1.50 | 0.01 |
| mt09mif010ia | t | Mortero industrial para albañilería, de cemento, color gris, con aditivo hidrófugo, categoría M-5 (resistencia a compresión 5 N/mm²), suministrado en sacos, según UNE-EN 998-2. (material) | 0.005 | 38.06 | 0.19 |
| mt14pap100a | kg | Emulsión asfáltica estable, Imperpuma "GRUPO PUMA", tipo ED según UNE 104231. (material) | 0.088 | 2.49 | 0.22 |
| mt14pap020b | m² | Lámina de betún modificado con elastómero SBS, LBM(SBS)-40-PE, Imperpuma BM P-4 "GRUPO PUMA", masa nominal 4 kg/m², con armadura de film de polietileno de 95 g/m², de superficie no protegida acabada con film plástico termofusible en ambas caras. Según UNE-EN 13707. (material) | 0.263 | 12.12 | 3.19 |
| mo029 | h | Oficial 1ª aplicador de láminas impermeabilizantes. (mano de obra) | 0.253 | 18.56 | 4.70 |
| mo067 | h | Ayudante aplicador de láminas impermeabilizantes. (mano de obra) | 0.265 | 17.53 | 4.65 |
| % | % | Costes directos complementarios | 2 % | 12.96 | 0.26 |
|  |  | Costes directos |  |  | 13.22 |
