# Junta de dilatación en cubierta plana transitable, no ventilada. Impermeabilización con láminas asfálticas

- Propiedad del archivo: CYPE Ingenieros S.A.
- Formato: FIEBDC-3/2016
- Programa: Generador de precios de la construcción. CYPE Ingenieros, S.A.
- Fecha: 22/10/2024
- Divisa: EUR
- Costes indirectos: 3 %
- IVA: 21 %

## Q Cubiertas

### QA Planas transitables, no ventiladas

#### QAF Puntos singulares

**QAF010** m Junta de dilatación en cubierta plana transitable, no ventilada. Impermeabilización con láminas asfálticas.
Junta de dilatación en cubierta plana transitable, no ventilada, con solado fijo, tipo convencional. Impermeabilización: dos bandas de adherencia, de lámina de betún modificado con plastómero APP, LBM(APP)-40-FP, Imperpuma Plus PY-4 "GRUPO PUMA", masa nominal 4 kg/m², con armadura de fieltro de poliéster de 135 g/m², acabada con film plástico termofusible en ambas caras, totalmente adheridas al soporte con soplete, a cada lado de la junta, previa imprimación con emulsión asfáltica de base acuosa, Lista Al Uso "GRUPO PUMA"; banda de refuerzo de 50 cm de anchura, realizada a partir de lámina de betún modificado con plastómero APP, LBM(APP)-40-FP, Imperpuma Plus PY-4 "GRUPO PUMA", masa nominal 4 kg/m², con armadura de fieltro de poliéster de 135 g/m², acabada con film plástico termofusible en ambas caras, formando un fuelle sin adherir en la zona de la junta; cordón de relleno para junta de dilatación, de masilla con base bituminosa tipo BH-II, de 25 mm de diámetro; y banda de terminación de 33 cm de anchura, realizada a partir de lámina de betún modificado con plastómero APP, LBM(APP)-40-FP, Imperpuma Plus PY-4 "GRUPO PUMA", masa nominal 4 kg/m², con armadura de fieltro de poliéster de 135 g/m², acabada con film plástico termofusible en ambas caras soldada a la impermeabilización continua de la cubierta, formando un fuelle sin adherir en la zona de la junta, sobre el cordón de relleno.
Incluye: Limpieza y preparación de la superficie. Aplicación de la emulsión asfáltica. Colocación de las bandas de adherencia. Colocación de la banda de refuerzo. Colocación del cordón de relleno en el interior de la junta. Colocación de la banda de terminación.
Criterio de medición de proyecto: Longitud medida en proyección horizontal, según documentación gráfica de Proyecto.
Criterio de medición de obra: Se medirá, en proyección horizontal, la longitud realmente ejecutada según especificaciones de Proyecto.

| Código | Ud | Descripción | Rendimiento | Precio | Importe |
|---|---|---|---|---|---|
| mt14pap100a | kg | Emulsión asfáltica de base acuosa, Lista Al Uso "GRUPO PUMA", tipo EA según UNE 104231. (material) | 0.18 | 2.91 | 0.524 |
| mt14pap040b | m² | Lámina de betún modificado con plastómero APP, LBM(APP)-40-FP, Imperpuma Plus PY-4 "GRUPO PUMA", masa nominal 4 kg/m², con armadura de fieltro de poliéster de 135 g/m², de superficie no protegida acabada con film plástico termofusible en ambas caras. Según UNE-EN 13707. (material) | 0.6 | 8.77 | 5.262 |
| mt14pap040b | m² | Lámina de betún modificado con plastómero APP, LBM(APP)-40-FP, Imperpuma Plus PY-4 "GRUPO PUMA", masa nominal 4 kg/m², con armadura de fieltro de poliéster de 135 g/m², de superficie no protegida acabada con film plástico termofusible en ambas caras. Según UNE-EN 13707. | 0.855 | 8.77 | 7.498 |
| mt15sja010q | m | Cordón de relleno para junta de dilatación, de masilla con base bituminosa tipo BH-II, de 25 mm de diámetro, según UNE 104233. (material) | 1.05 | 3.11 | 3.266 |
| mo029 | h | Oficial 1ª aplicador de láminas impermeabilizantes. (mano de obra) | 0.14 | 22.13 | 3.098 |
| mo067 | h | Ayudante aplicador de láminas impermeabilizantes. (mano de obra) | 0.14 | 21.02 | 2.943 |
| % | % | Costes directos complementarios | 2 % | 22.591 | 0.452 |
|  |  | Costes directos |  |  | 23.043 |

Residuos:
- colocación: mt14pap100a Emulsión asfáltica de base acuosa, Lista Al Uso "GRUPO PUMA", tipo EA según UNE 104231; factor de residuo 0.007
- colocación: mt14pap040b; factor de residuo 0.055862
- colocación: mt14pap040b; factor de residuo 0.055862
- colocación: mt15sja010q; factor de residuo 0.06

## Recursos

**mt14pap100a** kg Emulsión asfáltica de base acuosa, Lista Al Uso "GRUPO PUMA", tipo EA según UNE 104231
Datos técnicos: Coste energético 31.940 MJ; Emisión de CO2 0.230 kg; Código LER 17 03 02; Masa del elemento 1 kg; Volumen 0.001 m3

**mt14pap040b** m² Lámina de betún modificado con plastómero APP
Datos técnicos: Coste energético 233.987 MJ; Emisión de CO2 6.599 kg; Código LER 17 03 02; Masa del elemento 4 kg; Volumen 0.004 m3
Residuos:
- embalaje: re170203 Plástico. (componente de residuo); rendimiento 0.058 kg; Código LER 17 02 03; Masa del elemento 1 kg; Volumen 0.001667 m3

**mt15sja010q** m Cordón de relleno para junta de dilatación
Datos técnicos: Coste energético 0.449 MJ; Emisión de CO2 0.053 kg; Código LER 17 03 02; Masa del elemento 0.008 kg; Volumen 0.000008 m3
Residuos:
- embalaje: re150101 Envases de papel y cartón. (componente de residuo); rendimiento 0.058 kg; Código LER 15 01 01; Masa del elemento 1 kg; Volumen 0.001333 m3
