# Encuentro de cubierta plana no transitable

- Propiedad del archivo: CYPE Ingenieros S.A.
- Formato: FIEBDC-3/2016
- Programa: Generador de precios de la construcción. CYPE Ingenieros, S.A.
- Fecha: 13/07/2021
- Divisa: EUR
- Costes indirectos: 3 %
- IVA: 21 %

## Q Cubiertas

### QA Planas

#### QAF Puntos singulares

**QAF040** Ud Encuentro de cubierta plana no transitable, no ventilada, Deck, tipo convencional con claraboya. Impermeabilización con banda de refuerzo de 50 cm de anchura, realizada a partir de lámina de betún modificado con plastómero APP, LBM(APP)-40-FP, Imperpuma Plus PY-4 "GRUPO PUMA", masa nominal 4 kg/m², con armadura de fieltro de poliéster de 135 g/m², acabada con film plástico termofusible en ambas caras, totalmente adherida al soporte con soplete, previa imprimación con emulsión asfáltica de base acuosa, Lista Al Uso "GRUPO PUMA". Remate con banda de terminación de 50 cm de desarrollo con lámina de betún modificado con plastómero APP, LBM(APP)-50/G-FP, Imperpuma Plus Parking "GRUPO PUMA", masa nominal 5 kg/m², con armadura de fieltro de poliéster de 160 g/m², de superficie autoprotegida (protección con gránulos de pizarra de color gris en la cara exterior y un film plástico termofusible en la cara interior). Incluso perfiles auxiliares.
Encuentro de cubierta plana no transitable, no ventilada, Deck, tipo convencional con claraboya. Impermeabilización con banda de refuerzo de 50 cm de anchura, realizada a partir de lámina de betún modificado con plastómero APP, LBM(APP)-40-FP, Imperpuma Plus PY-4 "GRUPO PUMA", masa nominal 4 kg/m², con armadura de fieltro de poliéster de 135 g/m², acabada con film plástico termofusible en ambas caras, totalmente adherida al soporte con soplete, previa imprimación con emulsión asfáltica de base acuosa, Lista Al Uso "GRUPO PUMA". Remate con banda de terminación de 50 cm de desarrollo con lámina de betún modificado con plastómero APP, LBM(APP)-50/G-FP, Imperpuma Plus Parking "GRUPO PUMA", masa nominal 5 kg/m², con armadura de fieltro de poliéster de 160 g/m², de superficie autoprotegida (protección con gránulos de pizarra de color gris en la cara exterior y un film plástico termofusible en la cara interior). Incluso perfiles auxiliares.
Incluye: Limpieza y preparación de la superficie. Colocación de los perfiles auxiliares. Aplicación de la emulsión asfáltica. Colocación de la banda de refuerzo. Colocación de la banda de terminación.
Criterio de medición de proyecto: Número de unidades previstas, según documentación gráfica de Proyecto.
Criterio de medición de obra: Se medirá el número de unidades realmente ejecutadas según especificaciones de Proyecto.

| Código | Ud | Descripción | Rendimiento | Precio | Importe |
|---|---|---|---|---|---|
| mt14pap100a | kg | Emulsión asfáltica de base acuosa, Lista Al Uso "GRUPO PUMA", tipo EA según UNE 104231. (material) | 0.3 | 2.16 | 0.648 |
| mt14pap040b | m² | Lámina de betún modificado con plastómero APP, LBM(APP)-40-FP, Imperpuma Plus PY-4 "GRUPO PUMA", masa nominal 4 kg/m², con armadura de fieltro de poliéster de 135 g/m², de superficie no protegida acabada con film plástico termofusible en ambas caras. Según UNE-EN 13707. (material) | 1.05 | 5.11 | 5.366 |
| mt14pap050d | m² | Lámina de betún modificado con plastómero APP, LBM(APP)-50/G-FP, Imperpuma Plus Parking "GRUPO PUMA", masa nominal 5 kg/m², con armadura de fieltro de poliéster de 160 g/m², de superficie autoprotegida (protección con gránulos de pizarra de color gris en la cara exterior y un film plástico termofusible en la cara interior). Según UNE-EN 13707. (material) | 1 | 6.14 | 6.140 |
| mt15acc020d | m | Perfil de chapa de acero galvanizado, espesor 0,8 mm, desarrollo 300 mm, y 3 pliegues. (material) | 2 | 1.3 | 2.600 |
| mt15acc020c | m | Perfil de chapa de acero galvanizado, espesor 0,8 mm, desarrollo 300 mm, y 2 pliegues. (material) | 2 | 1.24 | 2.480 |
| mo029 | h | Oficial 1ª aplicador de láminas impermeabilizantes. (mano de obra) | 0.18 | 19.03 | 3.425 |
| mo067 | h | Ayudante aplicador de láminas impermeabilizantes. (mano de obra) | 0.18 | 18.05 | 3.249 |
| mo020 | h | Oficial 1ª construcción. (mano de obra) | 0.1 | 19.03 | 1.903 |
| mo113 | h | Peón ordinario construcción. (mano de obra) | 0.1 | 17.82 | 1.782 |
| % | % | Costes directos complementarios | 2 % | 27.593 | 0.552 |
|  |  | Costes directos |  |  | 28.145 |

Residuos:
- colocación: mt14pap100a Emulsión asfáltica de base acuosa, Lista Al Uso "GRUPO PUMA", tipo EA según UNE 104231; factor de residuo 0.035
- colocación: mt14pap040b; factor de residuo 0.07
- colocación: mt14pap050d; factor de residuo 0.0688366
- colocación: mt15acc020d Perfil de chapa de acero galvanizado, espesor 0,8 mm, desarrollo 300 mm, y 3 pliegues; factor de residuo 0.0374782
- colocación: mt15acc020c Perfil de chapa de acero galvanizado, espesor 0,8 mm, desarrollo 300 mm, y 2 pliegues; factor de residuo 0.0375

## Recursos

**mt14pap100a** kg Emulsión asfáltica de base acuosa, Lista Al Uso "GRUPO PUMA", tipo EA según UNE 104231
Datos técnicos: Coste energético 49.786 MJ; Emisión de CO2 0.511 kg; Código LER 17 03 02; Masa del elemento 1 kg; Volumen 0.001 m3
Residuos:
- embalaje: re150104 Envases metálicos. (componente de residuo); rendimiento 0.08 kg; Código LER 15 01 04; Masa del elemento 1 kg; Volumen 0.001667 m3

**mt14pap040b** m² Lámina de betún modificado con plastómero APP
Datos técnicos: Coste energético 232.458 MJ; Emisión de CO2 6.518 kg; Código LER 17 03 02; Masa del elemento 4 kg; Volumen 0.004 m3
Residuos:
- embalaje: re170203 Plástico. (componente de residuo); rendimiento 0.05 kg; Código LER 17 02 03; Masa del elemento 1 kg; Volumen 0.001667 m3

**mt14pap050d** m² Lámina de betún modificado con plastómero APP
Datos técnicos: Coste energético 289.603 MJ; Emisión de CO2 8.101 kg; Código LER 17 03 02; Masa del elemento 5 kg; Volumen 0.005 m3
Residuos:
- embalaje: re170203 Plástico; rendimiento 0.051 kg

**mt15acc020d** m Perfil de chapa de acero galvanizado, espesor 0,8 mm, desarrollo 300 mm, y 3 pliegues
Datos técnicos: Coste energético 59.144 MJ; Emisión de CO2 6.010 kg; Código LER 17 04 05; Masa del elemento 2.34 kg; Volumen 0.001114 m3
Residuos:
- embalaje: re170203 Plástico; rendimiento 0.005 kg

**mt15acc020c** m Perfil de chapa de acero galvanizado, espesor 0,8 mm, desarrollo 300 mm, y 2 pliegues
Datos técnicos: Coste energético 59.144 MJ; Emisión de CO2 6.010 kg; Código LER 17 04 05; Masa del elemento 2.34 kg; Volumen 0.001114 m3
Residuos:
- embalaje: re170203 Plástico; rendimiento 0.005 kg
