# Cubierta inclinada con una pendiente media del 60%

- Propiedad del archivo: CYPE INGENIEROS, S.A.
- Formato: FIEBDC-3/2002
- Divisa: EUR
- Costes indirectos: 3.00 %
- IVA: 21.00 %

**QTP010** m² Cubierta inclinada con una pendiente media del 60%, compuesta de: formación de pendientes: tablero cerámico hueco machihembrado, para revestir, 50x20x3 cm sobre tabiques aligerados de 100 cm de altura media; impermeabilización monocapa adherida: lámina de betún modificado con elastómero SBS, LBM(SBS)-40-FP, Imperpuma BM PY-4 "GRUPO PUMA", acabada con film plástico termofusible en ambas caras; cobertura: pizarra para techar en piezas rectangulares, sobre rastreles de madera.
Cubierta inclinada con una pendiente media del 60%. FORMACIÓN DE PENDIENTES: tablero cerámico hueco machihembrado, para revestir, 50x20x3 cm, con una capa de regularización de mortero de cemento, industrial, M-5, de 3 cm de espesor y acabado fratasado y relleno de las juntas entre las piezas de dos tramos contiguos con el mismo mortero, apoyada sobre tabiques aligerados de ladrillo cerámico hueco, recibidos con mortero de cemento, industrial, M-5 con maestra superior del mismo mortero, con una altura media de 100 cm, arriostrados transversalmente cada 2 m aproximadamente, todo ello sobre forjado de hormigón (no incluido en este precio); IMPERMEABILIZACIÓN: tipo monocapa adherida, formada por lámina de betún modificado con elastómero SBS, LBM(SBS)-40-FP, Imperpuma BM PY-4 "GRUPO PUMA", masa nominal 4 kg/m², con armadura de fieltro de poliéster de 135 g/m², acabada con film plástico termofusible en ambas caras, totalmente adherida al soporte con soplete previa imprimación con emulsión asfáltica estable, Imperpuma "GRUPO PUMA"; COBERTURA: pizarra para techar en piezas rectangulares, 32x22 cm, de segunda calidad, grueso 3 a 4 mm, colocada formando tres espesores (cubierta terciada), y fijada sobre rastreles de madera de pino de 42x27 mm de sección, dispuestos en hiladas paralelas al alero. Incluso p/p de caballetes y limas, remates de chapa galvanizada de 25 cm de desarrollo, piezas de ventilación de cubierta, goterones y piezas especiales para formación de cumbreras y limatesas con forrados metálicos y acabados de pizarra, aleros, endobles y bordes libres.
Incluye: Limpieza del supradós del forjado. Replanteo y trazado de limatesas, limahoyas, encuentros y juntas. Formación de tabicas perimetrales con piezas cerámicas. Formación de tabiques aligerados. Maestreado del remate de los tabiques aligerados para recibir el tablero. Colocación de las cintas de papel sobre los tabiques aligerados. Colocación de las piezas cerámicas que forman el tablero. Vertido, extendido y regleado de la capa de mortero de regularización. Limpieza y preparación del soporte. Imprimación. Colocación de la impermeabilización. Situación y fijación del enrastrelado a intervalos regulares. Fijación de las piezas de pizarra. Ejecución de remates.
Criterio de medición de proyecto: Superficie del faldón medida en verdadera magnitud, según documentación gráfica de Proyecto, sin tener en cuenta el solape correspondiente de las piezas de pizarra. Incluyendo formación de cumbreras, limatesas, aleros y bordes libres. No se incluyen formación de limahoyas, aleros decorativos ni encuentros de faldones con paramentos verticales, chimeneas, ventanas o conductos de ventilación.
Criterio de medición de obra: Se medirá, en verdadera magnitud, la superficie realmente ejecutada según especificaciones de Proyecto, sin tener en cuenta el solape correspondiente de las piezas de pizarra. Incluyendo formación de cumbreras, limatesas, aleros y bordes libres. No se incluyen formación de limahoyas, aleros decorativos ni encuentros de faldones con paramentos verticales, chimeneas, ventanas o conductos de ventilación.

| Código | Ud | Descripción | Rendimiento | Precio | Importe |
|---|---|---|---|---|---|
| mt04lvc010c | Ud | Ladrillo cerámico hueco doble, para revestir, 24x11,5x9 cm, para uso en fábrica protegida (pieza P), densidad 780 kg/m³, según UNE-EN 771-1. (material) | 75.451 | 0.13 | 9.81 |
| mt08aaa010a | m³ | Agua. (material) | 0.015 | 1.50 | 0.02 |
| mt09mif010ca | t | Mortero industrial para albañilería, de cemento, color gris, categoría M-5 (resistencia a compresión 5 N/mm²), suministrado en sacos, según UNE-EN 998-2. (material) | 0.085 | 33.86 | 2.88 |
| mt04lvg020a | Ud | Tablero cerámico hueco machihembrado, para revestir, 50x20x3 cm, según UNE 67041. (material) | 10.900 | 0.39 | 4.25 |
| mt14pap100a | kg | Emulsión asfáltica estable, Imperpuma "GRUPO PUMA", tipo ED según UNE 104231. (material) | 0.300 | 2.49 | 0.75 |
| mt14pap020d | m² | Lámina de betún modificado con elastómero SBS, LBM(SBS)-40-FP, Imperpuma BM PY-4 "GRUPO PUMA", masa nominal 4 kg/m², con armadura de fieltro de poliéster de 135 g/m², de superficie no protegida acabada con film plástico termofusible en ambas caras. Según UNE-EN 13707. (material) | 1.100 | 13.63 | 14.99 |
| mt13blw010d | m | Rastrel de madera de pino gallego tratado o pino rojo, 42x27 mm, calidad VI. (material) | 6.810 | 0.47 | 3.20 |
| mt13eag023 | Ud | Clavo de acero para fijación de rastrel de madera a soporte de hormigón o mortero. (material) | 10.620 | 0.07 | 0.74 |
| mt13piz100d | m² | Pizarra para techar en piezas rectangulares, 32x22 cm, de segunda calidad, grueso 3 a 4 mm, según UNE-EN 12326-1. (material) | 1.090 | 7.82 | 8.52 |
| mt13piz050 | kg | Elementos de sujeción de acero inoxidable (clavos, ganchos, puntas, etc.). (material) | 0.460 | 3.42 | 1.57 |
| mt13piz051 | Ud | Pieza de ventilación de chapa galvanizada. (material) | 0.050 | 6.31 | 0.32 |
| mt13piz053b | m² | Lámina de zinc natural de 0,65 mm de espesor, en bobina. (material) | 0.192 | 11.82 | 2.27 |
| mo020 | h | Oficial 1ª construcción. (mano de obra) | 0.853 | 18.56 | 15.83 |
| mo077 | h | Ayudante construcción. (mano de obra) | 1.080 | 17.53 | 18.93 |
| mo029 | h | Oficial 1ª aplicador de láminas impermeabilizantes. (mano de obra) | 0.312 | 18.56 | 5.79 |
| mo067 | h | Ayudante aplicador de láminas impermeabilizantes. (mano de obra) | 0.312 | 17.53 | 5.47 |
| mo036 | h | Oficial 1ª colocador de pizarra. (mano de obra) | 0.434 | 18.56 | 8.06 |
| mo074 | h | Ayudante colocador de pizarra. (mano de obra) | 0.434 | 17.53 | 7.61 |
| % | % | Costes directos complementarios | 2 % | 111.01 | 2.22 |
|  |  | Costes directos |  |  | 113.23 |
