# Revestimiento de paramentos exteriores con enfoscado a buena vista de mortero industrial para enlucido en capa fina

- Propiedad del archivo: CYPE INGENIEROS, S.A.
- Formato: FIEBDC-3/2002
- Divisa: EUR
- Costes indirectos: 3.00 %
- IVA: 21.00 %

**RBB021** m² Revestimiento de paramentos exteriores con enfoscado a buena vista de mortero industrial para enlucido en capa fina, Morcemsec Capa Fina "GRUPO PUMA", tipo CR CSIV W2, según UNE-EN 998-1, de 10 mm de espesor, color blanco, acabado liso, para la realización de la capa base en revestimientos continuos bicapa, acabado rugoso, espesor 15 mm, aplicado manualmente, armado y reforzado con malla antiálcalis en los cambios de material y en los frentes de forjado, aplicado sobre una capa de puente de adherencia Implafix "GRUPO PUMA", en aquellos lugares de su superficie donde presente deficiencias.
Formación en fachadas de capa base de 15 mm de espesor, para revestimientos continuos bicapa, con enfoscado de mortero industrial para enlucido en capa fina, Morcemsec Capa Fina "GRUPO PUMA", tipo CR CSIV W2, según UNE-EN 998-1, de 10 mm de espesor, color blanco, acabado liso, compuesto por cemento de alta resistencia, áridos seleccionados y otros aditivos, acabado rugoso, impermeable al agua de lluvia. Aplicado manualmente sobre una superficie de hormigón, previa aplicación de una capa de puente de adherencia Implafix "GRUPO PUMA", compuesto de resinas sintéticas, cargas minerales y aditivos orgánicos e inorgánicos, donde se aprecien deficiencias de absorción o porosidad (100% de la superficie del paramento). Incluso p/p de preparación de la superficie soporte, colocación de malla de fibra de vidrio, antiálcalis, de 10x10 mm de luz de malla, de 750 a 900 micras de espesor y de 200 a 250 g/m² de masa superficial, con 25 kp/cm² de resistencia a tracción para refuerzo de encuentros entre materiales diferentes y en los frentes de forjado, en un 20% de la superficie del paramento, formación de juntas, rincones, maestras, aristas, mochetas, jambas y dinteles y remates en los encuentros con paramentos, revestimientos u otros elementos recibidos en su superficie.
Incluye: Preparación de la superficie soporte. Despiece de paños de trabajo. Aplicación del mortero de unión entre el soporte y el mortero monocapa. Preparación del mortero. Aplicación del mortero. Realización de juntas y puntos singulares. Acabado superficial. Curado del mortero.
Criterio de medición de proyecto: Superficie medida según documentación gráfica de Proyecto, sin deducir huecos menores de 4 m² y deduciendo, en los huecos de superficie mayor de 4 m², el exceso sobre 4 m².
Criterio de medición de obra: Se medirá la superficie realmente ejecutada según especificaciones de Proyecto, deduciendo, en los huecos de superficie mayor de 4 m², el exceso sobre 4 m².

| Código | Ud | Descripción | Rendimiento | Precio | Importe |
|---|---|---|---|---|---|
| mt28mop110a | kg | Puente de adherencia Implafix "GRUPO PUMA", para incrementar la adherencia entre morteros a base de cemento y/o cal y soportes de hormigón, compuesto de resinas sintéticas, cargas minerales y aditivos orgánicos e inorgánicos. (material) | 0.200 | 6.28 | 1.26 |
| mt28mop210x | kg | Mortero industrial para enlucido en capa fina, Morcemsec Capa Fina "GRUPO PUMA", tipo CR CSIV W2, según UNE-EN 998-1, de 10 mm de espesor, color blanco, acabado liso, compuesto por cemento de alta resistencia, áridos seleccionados y otros aditivos, suministrado en sacos. (material) | 12.000 | 0.19 | 2.28 |
| mt28mon040a | m² | Malla de fibra de vidrio, antiálcalis, de 10x10 mm de luz de malla, de 750 a 900 micras de espesor y de 200 a 250 g/m² de masa superficial, con 25 kp/cm² de resistencia a tracción, para armar morteros. (material) | 0.210 | 2.41 | 0.51 |
| mo039 | h | Oficial 1ª revocador. (mano de obra) | 0.263 | 17.54 | 4.61 |
| mo111 | h | Peón especializado revocador. (mano de obra) | 0.304 | 16.83 | 5.12 |
| % | % | Costes directos complementarios | 2 % | 13.78 | 0.28 |
|  |  | Costes directos |  |  | 14.06 |
