# Revestimiento decorativo en fachadas y paramentos interiores

- Propiedad del archivo: CYPE INGENIEROS, S.A.
- Formato: FIEBDC-3/2002
- Divisa: EUR
- Costes indirectos: 3.00 %
- IVA: 21.00 %

**RBC020** m² Revestimiento decorativo en fachadas y paramentos interiores, con mortero industrial para enlucido, Morcemsec Multiusos "GRUPO PUMA", tipo GP CSIV W0, según UNE-EN 998-1, de 15 mm de espesor, color blanco, acabado liso, para la realización de la capa de acabado en revestimientos continuos bicapa.
Formación en fachadas y paramentos interiores, de capa de acabado para revestimientos continuos bicapa, con mortero industrial para enlucido, Morcemsec Multiusos "GRUPO PUMA", tipo GP CSIV W0, según UNE-EN 998-1, de 15 mm de espesor, color blanco, acabado liso, compuesto por cemento de alta resistencia, áridos seleccionados y otros aditivos. Aplicado manual o mecánicamente sobre una capa base de mortero industrial (no incluida en este precio), y una vez iniciado el endurecimiento fratasar el material con un fratás de madera o plástico. Incluso p/p de preparación de la superficie soporte, formación de juntas, rincones, aristas, remates en los encuentros con paramentos, revestimientos u otros elementos recibidos en su superficie, y curado del mortero.
Incluye: Preparación de la superficie soporte. Despiece de paños de trabajo. Preparación del mortero. Realización de juntas y puntos singulares. Aplicación y acabado superficial. Curado del mortero.
Criterio de medición de proyecto: Superficie medida según documentación gráfica de Proyecto, deduciendo los huecos de superficie mayor de 3 m², añadiendo a cambio la superficie de la parte interior del hueco, correspondiente al desarrollo de jambas y dinteles.
Criterio de medición de obra: Se medirá la superficie realmente ejecutada según especificaciones de Proyecto, deduciendo los huecos de superficie mayor de 3 m², añadiendo a cambio la superficie de la parte interior del hueco, correspondiente al desarrollo de jambas y dinteles.

| Código | Ud | Descripción | Rendimiento | Precio | Importe |
|---|---|---|---|---|---|
| mt28mop210r | kg | Mortero industrial para enlucido, Morcemsec Multiusos "GRUPO PUMA", tipo GP CSIV W0, según UNE-EN 998-1, de 15 mm de espesor, color blanco, acabado liso, compuesto por cemento de alta resistencia, áridos seleccionados y otros aditivos, suministrado en sacos. (material) | 27.000 | 0.16 | 4.32 |
| mt28mon030 | m | Junquillo de PVC. (material) | 0.750 | 0.35 | 0.26 |
| mo039 | h | Oficial 1ª revocador. (mano de obra) | 0.354 | 17.54 | 6.21 |
| mo111 | h | Peón especializado revocador. (mano de obra) | 0.354 | 16.83 | 5.96 |
| % | % | Costes directos complementarios | 4 % | 16.75 | 0.67 |
|  |  | Costes directos |  |  | 17.42 |
