# Revestimiento de paramentos exteriores de hormigón con mortero industrial para enlucido en capa fina

- Propiedad del archivo: CYPE INGENIEROS, S.A.
- Formato: FIEBDC-3/2002
- Divisa: EUR
- Costes indirectos: 3.00 %
- IVA: 21.00 %

**RQO031** m² Revestimiento de paramentos exteriores de hormigón con mortero industrial para enlucido en capa fina, Morcemsec Active Capa Fina "GRUPO PUMA", tipo CR CSIV W2, según UNE-EN 998-1, color blanco, acabado liso, a base de cemento TX, fotocatalítico, descontaminante y autolimpiable, i.active "FYM ITALCEMENTI GROUP", espesor 10 mm, aplicado manualmente, armado y reforzado con malla antiálcalis en los cambios de material y en los frentes de forjado, aplicado sobre una capa de puente de adherencia Implafix "GRUPO PUMA", en aquellos lugares de su superficie donde presente deficiencias.
Formación en fachadas de revestimiento continuo de 10 mm de espesor, impermeable al agua de lluvia, con mortero industrial para enlucido en capa fina, Morcemsec Active Capa Fina "GRUPO PUMA", tipo CR CSIV W2, según UNE-EN 998-1, color blanco, acabado liso, compuesto por cemento TX, fotocatalítico, descontaminante y autolimpiable, i.active "FYM ITALCEMENTI GROUP", polvo de mármol y aditivos orgánicos e inorgánicos. Aplicado manualmente sobre una superficie de hormigón, previa aplicación de una capa de puente de adherencia Implafix "GRUPO PUMA", a base de resinas sintéticas, cargas minerales y aditivos orgánicos e inorgánicos, donde se aprecien deficiencias de absorción o porosidad (100% de la superficie del paramento). Incluso p/p de preparación de la superficie soporte, colocación de malla de fibra de vidrio antiálcalis para refuerzo de encuentros entre materiales diferentes y en los frentes de forjado, en un 20% de la superficie del paramento, formación de juntas, rincones, maestras, aristas, mochetas, jambas y dinteles y remates en los encuentros con paramentos, revestimientos u otros elementos recibidos en su superficie.
Incluye: Preparación de la superficie soporte. Despiece de los paños de trabajo. Aristado y realización de juntas. Preparación del mortero monocapa. Aplicación del mortero de unión entre el soporte y el mortero monocapa. Aplicación del mortero monocapa. Regleado y alisado del revestimiento. Acabado superficial. Repasos y limpieza final.
Criterio de medición de proyecto: Superficie medida según documentación gráfica de Proyecto, deduciendo los huecos de superficie mayor de 3 m² e incluyendo el desarrollo de las mochetas.
Criterio de medición de obra: Se medirá la superficie realmente ejecutada según especificaciones de Proyecto, deduciendo los huecos de superficie mayor de 3 m² e incluyendo el desarrollo de las mochetas.

| Código | Ud | Descripción | Rendimiento | Precio | Importe |
|---|---|---|---|---|---|
| mt28mop110a | kg | Puente de adherencia Implafix "GRUPO PUMA", para incrementar la adherencia entre morteros a base de cemento y/o cal y soportes de hormigón, compuesto de resinas sintéticas, cargas minerales y aditivos orgánicos e inorgánicos. (material) | 0.300 | 6.28 | 1.88 |
| mt28mop211a | kg | Mortero industrial para enlucido en capa fina, Morcemsec Active Capa Fina "GRUPO PUMA", tipo CR CSIV W2, según UNE-EN 998-1, color blanco, acabado liso, compuesto por cemento TX, fotocatalítico, descontaminante y autolimpiable, i.active "FYM ITALCEMENTI GROUP", polvo de mármol y aditivos orgánicos e inorgánicos. (material) | 16.000 | 0.84 | 13.44 |
| mt28mon040a | m² | Malla de fibra de vidrio, antiálcalis, de 10x10 mm de luz de malla, de 750 a 900 micras de espesor y de 200 a 250 g/m² de masa superficial, con 25 kp/cm² de resistencia a tracción, para armar morteros. (material) | 0.210 | 2.41 | 0.51 |
| mt28mon030 | m | Junquillo de PVC. (material) | 0.750 | 0.35 | 0.26 |
| mt28mon050 | m | Perfil de PVC rígido para formación de aristas en revestimientos de mortero monocapa. (material) | 1.250 | 0.37 | 0.46 |
| mo039 | h | Oficial 1ª revocador. (mano de obra) | 0.253 | 17.24 | 4.36 |
| mo111 | h | Peón especializado revocador. (mano de obra) | 0.425 | 16.58 | 7.05 |
| % | % | Costes directos complementarios | 4 % | 27.96 | 1.12 |
|  |  | Costes directos |  |  | 29.08 |
