# Impermeabilización de la cara interior de muro de sótano de hormigón armado o en masa mediante mortero flexible monocomponente

- Propiedad del archivo: CYPE INGENIEROS, S.A.
- Formato: FIEBDC-3/2002
- Divisa: EUR
- Costes indirectos: 3.00 %
- IVA: 21.00 %

## N Aislamientos e impermeabilizaciones

### NI Impermeabilizaciones

#### NIM Muros en contacto con el terreno

**NIM020** m² Impermeabilización de la cara interior de muro de sótano de hormigón armado o en masa mediante mortero flexible monocomponente, Morcem Dry R "GRUPO PUMA", color blanco, aplicado con brocha en dos o más capas, espesor 5 mm.
Formación de impermeabilización de la cara interior de muro de sótano de hormigón armado o en masa mediante mortero flexible monocomponente, Morcem Dry R "GRUPO PUMA", color blanco, compuesto por cemento de alta resistencia, áridos seleccionados, aditivos especiales y resinas, con certificado de potabilidad, aplicado con brocha en dos o más capas sobre el soporte humedecido, espesor medio 5 mm. Incluso humectación y curado.
Incluye: Amasado con batidor eléctrico. Extendido de una primera capa sobre el soporte humedecido. Secado. Humectación de la primera capa y extendido de una segunda capa con la misma consistencia que la primera. Mojado de la superficie impermeabilizada 48 horas después de la aplicación. Repasos y limpieza final.
Criterio de medición de proyecto: Superficie medida según documentación gráfica de Proyecto.
Criterio de medición de obra: Se medirá la superficie realmente ejecutada según especificaciones de Proyecto.

| Código | Ud | Descripción | Rendimiento | Precio | Importe |
|---|---|---|---|---|---|
| mt15igp010i | kg | Mortero flexible monocomponente, Morcem Dry R "GRUPO PUMA", color blanco, compuesto por cemento de alta resistencia, áridos seleccionados, aditivos especiales y resinas, con certificado de potabilidad, tipo CR CSIV, W2, según UNE-EN 998-1. (material) | 8.000 | 1.10 | 8.80 |
| op00tal020 |  | Taladro con batidora. | 1.000 | 0.00 | 0.00 |
| mo032 | h | Oficial 1ª aplicador de productos impermeabilizantes. (mano de obra) | 0.110 | 17.54 | 1.93 |
| mo070 | h | Ayudante aplicador de productos impermeabilizantes. (mano de obra) | 0.055 | 16.43 | 0.90 |
| % | % | Costes directos complementarios | 2 % | 11.63 | 0.23 |
|  |  | Costes directos |  |  | 11.86 |
