# Tratamiento de humedades por capilaridad en muros

- Propiedad del archivo: CYPE INGENIEROS, S.A.
- Formato: FIEBDC-3/2002
- Divisa: EUR
- Costes indirectos: 3.00 %
- IVA: 21.00 %

## N Aislamientos e impermeabilizaciones

### NI Impermeabilizaciones

#### NIP Tratamiento de humedades por capilaridad

**NIP025** m² Tratamiento de humedades por capilaridad en muros, con una capa de mortero de cemento, tipo R CSII W1, según UNE-EN 998-1, Morcemrest Mur "GRUPO PUMA", color blanco, de 20 mm de espesor medio, a buena vista, con acabado liso, aplicado manualmente.
Tratamiento de humedades por capilaridad en muros, con una capa de mortero de cemento, tipo R CSII W1, según UNE-EN 998-1, Morcemrest Mur "GRUPO PUMA", color blanco, de 20 mm de espesor medio, a buena vista, con acabado liso, aplicado manualmente.
Incluye: Despiece de paños de trabajo. Preparación del mortero. Aplicación del mortero. Realización de juntas y puntos singulares. Ejecución del acabado. Curado del mortero.
Criterio de medición de proyecto: Superficie medida según documentación gráfica de Proyecto.
Criterio de medición de obra: Se medirá la superficie realmente ejecutada según especificaciones de Proyecto.
Criterio de valoración económica: El precio no incluye la eliminación del revestimiento existente ni la realización del revestimiento posterior.

| Código | Ud | Descripción | Rendimiento | Precio | Importe |
|---|---|---|---|---|---|
| mt09rep070d | kg | Mortero de cemento, tipo R CSII W1, según UNE-EN 998-1, para uso en interiores o en exteriores, Morcemrest Mur "GRUPO PUMA", color blanco, compuesto por conglomerantes hidráulicos específicos, áridos seleccionados, inhibidores de eflorescencias salinas y aditivos específicos, suministrado en sacos, para tratamiento de humedades por capilaridad. (material) | 24.000 | 0.74 | 17.76 |
| mo032 | h | Oficial 1ª aplicador de productos impermeabilizantes. (mano de obra) | 0.486 | 18.56 | 9.02 |
| mo070 | h | Ayudante aplicador de productos impermeabilizantes. (mano de obra) | 0.248 | 17.53 | 4.35 |
| % | % | Costes directos complementarios | 2 % | 31.13 | 0.62 |
|  |  | Costes directos |  |  | 31.75 |
