# Impermeabilización mediante masilla de caucho acrílico, Pumaflex "GRUPO PUMA", color blanco, armado con fieltro de fibra de vidrio, Mallaflex "GRUPO PUMA"

- Propiedad del archivo: CYPE INGENIEROS, S.A.
- Formato: FIEBDC-3/2002
- Divisa: EUR
- Costes indirectos: 3.00 %
- IVA: 21.00 %

## N Aislamientos e impermeabilizaciones

### NI Impermeabilizaciones

#### NIR Revestimientos

**NIR010** m² Impermeabilización mediante masilla de caucho acrílico, Pumaflex "GRUPO PUMA", color blanco, armado con fieltro de fibra de vidrio, Mallaflex "GRUPO PUMA".
Formación de revestimiento elástico en cualquier elemento constructivo situado a la intemperie y que no se encuentre en presencia constante de agua, mediante la aplicación de una primera capa de 1 mm de espesor de masilla de caucho acrílico, Pumaflex "GRUPO PUMA", color blanco, sobre la que se coloca una armadura de fieltro de fibra de vidrio, Mallaflex "GRUPO PUMA", y posterior aplicación de una segunda capa de 1 mm de espesor de masilla de caucho acrílico, Pumaflex "GRUPO PUMA", color blanco.
Incluye: Limpieza y preparación del soporte. Aplicación de la primera capa del revestimiento. Colocación de la armadura. Aplicación de la segunda capa del revestimiento.
Criterio de medición de proyecto: Superficie medida según documentación gráfica de Proyecto.
Criterio de medición de obra: Se medirá la superficie realmente ejecutada según especificaciones de Proyecto.

| Código | Ud | Descripción | Rendimiento | Precio | Importe |
|---|---|---|---|---|---|
| mt15igp020b | kg | Masilla de caucho acrílico, Pumaflex "GRUPO PUMA", color blanco, compuesta por una dispersión acuosa de copolímeros acrílicos, cargas de elevada resistencia mecánica, aditivos y pigmentos. (material) | 1.100 | 5.33 | 5.86 |
| mt15igp021a | m² | Fieltro de fibra de vidrio, Mallaflex "GRUPO PUMA", para impermeabilización con caucho acrílico. (material) | 1.200 | 1.69 | 2.03 |
| mo032 | h | Oficial 1ª aplicador de productos impermeabilizantes. (mano de obra) | 0.220 | 17.54 | 3.86 |
| mo070 | h | Ayudante aplicador de productos impermeabilizantes. (mano de obra) | 0.220 | 16.43 | 3.61 |
| % | % | Costes directos complementarios | 2 % | 15.36 | 0.31 |
|  |  | Costes directos |  |  | 15.67 |
