# Revestimiento de escalera interior con piezas cerámicas. Colocación en capa gruesa

- Propiedad del archivo: CYPE INGENIEROS, S.A.
- Formato: FIEBDC-3/2002
- Divisa: EUR
- Costes indirectos: 3.00 %
- IVA: 21.00 %

## R Revestimientos y trasdosados

### RE Peldaños

#### REG De piezas cerámicas

**REG010** Ud Revestimiento de escalera interior con piezas cerámicas. Colocación en capa gruesa.
Revestimiento de escalera interior de ida y vuelta, de dos tramos rectos con meseta intermedia con 17 peldaños de 100 cm de anchura, con piezas de gres esmaltado, y zanquín, de 420x180 mm, colocado en un lateral. COLOCACIÓN: con mortero de cemento M-5. REJUNTADO: con mortero de juntas de resinas reactivas Morcemcolor Epoxi "GRUPO PUMA" tipo RG, color Blanco, para juntas de 1 a 15 mm.
Incluye: Replanteo y trazado de huellas, tabicas y zanquines. Corte de las piezas y formación de encajes en esquinas y rincones. Humectación del peldañeado. Colocación con mortero de la tabica y huella del primer peldaño. Tendido de cordeles. Colocación de tabicas y huellas. Colocación del zanquín. Relleno de juntas. Limpieza del tramo.
Criterio de medición de proyecto: Número de unidades previstas, según documentación gráfica de Proyecto.
Criterio de medición de obra: Se medirá el número de unidades realmente ejecutadas según especificaciones de Proyecto.

| Código | Ud | Descripción | Rendimiento | Precio | Importe |
|---|---|---|---|---|---|
| mt18pce010800 | m | Huella para peldaño de gres esmaltado, 8,00€/m. (material) | 17.000 | 8.00 | 136.00 |
| mt18pce011800 | m | Tabica para peldaño de gres esmaltado, 8,00€/m. (material) | 17.000 | 8.00 | 136.00 |
| mt18zce010a500 | m | Zanquín cerámico de gres esmaltado, 420x180 mm, 5,00€/m. (material) | 7.140 | 5.00 | 35.70 |
| mt18bde010800 | m² | Piezas de gres esmaltado, 8,00€/m², según UNE-EN 14411. (material) | 1.050 | 8.00 | 8.40 |
| mt18rce010a300 | m | Rodapié cerámico de gres esmaltado, de 7 cm de anchura, 3,00€/m. (material) | 2.000 | 3.00 | 6.00 |
| mt09mor010c | m³ | Mortero de cemento CEM II/B-P 32,5 N tipo M-5, confeccionado en obra con 250 kg/m³ de cemento y una proporción en volumen 1/6. (material) | 0.220 | 115.30 | 25.37 |
| mt01ara010a | m³ | Arena con granulometría de 0 a 5 mm de diámetro, limpia. (material) | 0.020 | 14.30 | 0.29 |
| mt09mcp020ka | kg | Mortero de juntas de resinas reactivas Morcemcolor Epoxi "GRUPO PUMA", tipo RG, según UNE-EN 13888, color Blanco, para juntas de 1 a 15 mm, de dos componentes a base de resina epoxídica, cargas inertes, aditivos y catalizadores orgánicos, con resistencia a los ácidos, con efecto bacteriostático, antimoho y antiverdín, especial para rejuntado de todo tipo de piezas cerámicas y piedras naturales en zonas con agresividad química o en contacto con alimentos. (material) | 12.920 | 16.38 | 211.63 |
| op00sie030 |  | Sierra de disco de diamante, para mesa de trabajo, de corte húmedo. | 1.000 | 0.00 | 0.00 |
| op00amo010 |  | Amoladora o radial. | 1.000 | 0.00 | 0.00 |
| mo023 | h | Oficial 1ª solador. (mano de obra) | 10.513 | 23.10 | 242.85 |
| mo061 | h | Ayudante solador. (mano de obra) | 10.513 | 21.94 | 230.66 |
| mo113 | h | Peón ordinario construcción. (mano de obra) | 10.513 | 21.69 | 228.03 |
| % | % | Costes directos complementarios | 2 % | 1260.93 | 25.22 |
|  |  | Costes directos |  |  | 1286.15 |
