# Reparación de revestimiento con mortero de cal. Sistema Morcem Cal "GRUPO PUMA"

- Propiedad del archivo: CYPE INGENIEROS, S.A.
- Formato: FIEBDC-3/2002
- Divisa: EUR
- Costes indirectos: 3.00 %
- IVA: 21.00 %

## R Revestimientos y trasdosados

### RU Sistemas de revestimiento con morteros industriales para revoco y enlucido

#### RUC Morteros de cal

**RUC020** m² Reparación de revestimiento con mortero de cal. Sistema Morcem Cal "GRUPO PUMA".
Reparación de revestimiento con mortero de cal, sobre soporte de mampostería, sistema Morcem Cal "GRUPO PUMA". PREPARACIÓN DEL SOPORTE: picado de enfoscado de cemento, para eliminar las partes sueltas presentes en el 20% de la superficie soporte, con medios manuales. IMPRIMACIÓN: Fijamor "GRUPO PUMA". CAPA DE REGULARIZACIÓN: aplicación manual de mortero de albañilería, Morcem Cal Muro "GRUPO PUMA", de 10 mm de espesor, maestreado, con acabado fratasado. CAPA BASE: aplicación manual de mortero de cal, tipo CR CSII W0, según UNE-EN 998-1, Morcem Cal Base "GRUPO PUMA", color a elegir, de 10 mm de espesor, en una capa, maestreado, con acabado fratasado. CAPA DE ACABADO: aplicación manual de mortero de cal, tipo CR CSI W2, según UNE-EN 998-1, Morcem Cal Acabado "GRUPO PUMA", color a elegir, de 8 mm de espesor, con acabado liso lavado.
Incluye: Picado manual. Aplicación de la imprimación. Colocación de reglones y lienzas. Colocación de tientos. Formación de maestras. Aplicación de la capa de regularización. Aplicación de la capa base. Aplicación de la capa de acabado.
Criterio de medición de proyecto: Superficie medida según documentación gráfica de Proyecto.
Criterio de medición de obra: Se medirá la superficie realmente ejecutada según especificaciones de Proyecto.

| Código | Ud | Descripción | Rendimiento | Precio | Importe |
|---|---|---|---|---|---|
| mt08aaa010a | m³ | Agua. (material) | 0.001 | 1.50 | 0.00 |
| mt27pfp010a | l | Imprimación Fijamor "GRUPO PUMA", a base de copolímeros acrílicos en suspensión acuosa, para favorecer la cohesión de soportes poco consistentes y la adherencia de pinturas. (material) | 0.143 | 4.40 | 0.63 |
| mt09rep005c | kg | Mortero de albañilería, Morcem Cal Muro "GRUPO PUMA", compuesto por cal hidráulica natural, tipo NHL 3,5, puzolanas, áridos seleccionados y otros aditivos, resistencia a compresión 7,5 N/mm²; para uso en elementos ubicados en el interior y en el exterior del edificio, sujetos a requisitos estructurales, M-7,5 según UNE-EN 998-2. (material) | 20.000 | 0.02 | 0.40 |
| mt28esp050c | kg | Mortero de cal, tipo CR CSII W0, según UNE-EN 998-1, para uso en interiores o en exteriores, Morcem Cal Base "GRUPO PUMA", color a elegir, compuesto por cal hidráulica natural, tipo NHL 3,5, según UNE-EN 459-1, áridos seleccionados y aditivos, permeable al vapor de agua, suministrado en sacos. (material) | 16.000 | 0.52 | 8.32 |
| mt28esp060c | kg | Mortero de cal, tipo CR CSI W2, según UNE-EN 998-1, para uso en interiores o en exteriores, Morcem Cal Acabado "GRUPO PUMA", color a elegir, compuesto por cal hidráulica natural, tipo NHL 3,5, según UNE-EN 459-1, áridos seleccionados y aditivos, permeable al vapor de agua, suministrado en sacos. (material) | 12.800 | 0.59 | 7.55 |
| op00tal020 |  | Taladro con batidora. | 1.000 | 0.00 | 0.00 |
| mo113 | h | Peón ordinario construcción. (mano de obra) | 0.155 | 21.69 | 3.36 |
| mo039 | h | Oficial 1ª revocador. (mano de obra) | 1.467 | 23.10 | 33.89 |
| mo079 | h | Ayudante revocador. (mano de obra) | 1.467 | 21.94 | 32.19 |
| % | % | Costes directos complementarios | 2 % | 86.34 | 1.73 |
|  |  | Costes directos |  |  | 88.07 |
