# Estucado de mortero industrial imitación de estuco tradicional

- Propiedad del archivo: CYPE INGENIEROS, S.A.
- Formato: FIEBDC-3/2002
- Divisa: EUR
- Costes indirectos: 3.00 %
- IVA: 21.00 %

## R Revestimientos y trasdosados

### RU Morteros industriales para restauración

#### RUC Morteros de cal

**RUC030** m² Estucado de mortero industrial imitación de estuco tradicional, Morcem Estuco Fino "GRUPO PUMA", tipo CR W0 según UNE-EN 998-1, color Marengo F325, acabado fratasado, sobre soporte de mortero de cal completamente curado y de absorción homogénea (no incluido en este precio).
Formación de estuco mural, mediante la aplicación con llana de acero inoxidable de mortero industrial imitación de estuco tradicional, Morcem Estuco Fino "GRUPO PUMA", tipo CR W0 según UNE-EN 998-1, color Marengo F325, acabado fratasado, compuesto de cal aérea, áridos de granulometría compensada y aditivos, sobre soporte de mortero de cal completamente curado y de absorción homogénea (no incluido en este precio). Incluso p/p de saturación del soporte con agua a baja presión y eliminación del agua sobrante con aire comprimido, formación de juntas, rincones, maestras, aristas, mochetas, jambas y dinteles y remates en los encuentros con paramentos, revestimientos u otros elementos recibidos en su superficie.
Incluye: Saturación del soporte con agua. Eliminación del agua sobrante. Preparación y aplicación del mortero. Acabado superficial.
Criterio de medición de proyecto: Superficie medida según documentación gráfica de Proyecto, sin deducir huecos menores de 4 m² y deduciendo, en los huecos de superficie mayor de 4 m², el exceso sobre 4 m².
Criterio de medición de obra: Se medirá la superficie realmente ejecutada según especificaciones de Proyecto, deduciendo, en los huecos de superficie mayor de 4 m², el exceso sobre 4 m².

| Código | Ud | Descripción | Rendimiento | Precio | Importe |
|---|---|---|---|---|---|
| mt28esp020h | kg | Mortero industrial imitación de estuco tradicional, Morcem Estuco Fino "GRUPO PUMA", tipo CR W0 según UNE-EN 998-1, color Marengo F325, acabado fratasado, compuesto de cal aérea, áridos de granulometría compensada y aditivos, suministrado en sacos. (material) | 2.800 | 4.80 | 13.44 |
| op00tal020 |  | Taladro con batidora. | 1.000 | 0.00 | 0.00 |
| mo039 | h | Oficial 1ª revocador. (mano de obra) | 0.296 | 17.54 | 5.19 |
| mo079 | h | Ayudante revocador. (mano de obra) | 0.296 | 16.43 | 4.86 |
| % | % | Costes directos complementarios | 2 % | 23.49 | 0.47 |
|  |  | Costes directos |  |  | 23.96 |
