# Reparación estructural de muro de mampostería mediante la aplicación con paleta

- Propiedad del archivo: CYPE INGENIEROS, S.A.
- Formato: FIEBDC-3/2002
- Divisa: EUR
- Costes indirectos: 3.00 %
- IVA: 21.00 %

**ECY030** m² Reparación estructural de muro de mampostería mediante la aplicación con paleta, en capas sucesivas, de 20 mm de espesor total de mortero de albañilería, Morcem Cal Muro "GRUPO PUMA", acabado fratasado.
Reparación estructural de muro de mampostería mediante la aplicación con paleta, en capas sucesivas, de 20 mm de espesor total de mortero de albañilería, Morcem Cal Muro "GRUPO PUMA". Incluso p/p de limpieza, saturación del soporte con agua a baja presión y eliminación del agua sobrante con aire comprimido, premezclado de los componentes, aplicación con paleta de una primera capa fina (2 a 3 mm de espesor) y posterior aplicación de las capas sucesivas, de 10 a 15 mm de espesor cada una, colocando un refuerzo de malla de fibra de vidrio antiálcalis en el centro del espesor total del mortero, alisado de la superficie y fratasado final con esponja.
Incluye: Limpieza previa de la superficie. Saturación del soporte con agua. Eliminación del agua sobrante. Preparación de la mezcla. Aplicación con paleta de una fina capa de mortero. Aplicación con paleta de las capas sucesivas de mortero. Colocación de la malla. Alisado y fratasado final de la superficie.
Criterio de medición de proyecto: Superficie medida según documentación gráfica de Proyecto.
Criterio de medición de obra: Se medirá la superficie realmente ejecutada según especificaciones de Proyecto.

| Código | Ud | Descripción | Rendimiento | Precio | Importe |
|---|---|---|---|---|---|
| mt09var030a | m² | Malla de fibra de vidrio tejida, con impregnación de PVC, de 10x10 mm de luz, antiálcalis, de 115 a 125 g/m² y 500 µ de espesor, para armar revocos tradicionales, enfoscados y morteros. (material) | 1.100 | 1.55 | 1.71 |
| mt09rep005b | kg | Mortero de albañilería, Morcem Cal Muro "GRUPO PUMA", compuesto por cal hidráulica natural NHL 3,5, puzolanas, áridos seleccionados y otros aditivos; para uso en elementos ubicados en el interior y en el exterior del edificio, sujetos a requisitos estructurales según UNE-EN 998-2. (material) | 40.000 | 0.44 | 17.60 |
| mo020 | h | Oficial 1ª construcción. (mano de obra) | 0.266 | 17.24 | 4.59 |
| mo113 | h | Peón ordinario construcción. (mano de obra) | 0.266 | 15.92 | 4.23 |
| % | % | Costes directos complementarios | 2 % | 28.13 | 0.56 |
|  |  | Costes directos |  |  | 28.69 |
