# Refuerzo de impermeabilización de esquinas y encuentros entre paramentos de cemento

- Propiedad del archivo: CYPE INGENIEROS, S.A.
- Formato: FIEBDC-3/2002
- Divisa: EUR
- Costes indirectos: 3.00 %
- IVA: 21.00 %

**NIA025** m Refuerzo de impermeabilización de esquinas y encuentros entre paramentos de cemento, hormigón o bloques de hormigón, mediante apertura de roza continua, introducción de junta estanca deformable, sellado con mástico estanco y deformable y terminación en ángulo cóncavo, a media caña, con mortero flexible bicomponente, Morcem Dry F "GRUPO PUMA", color gris.
Refuerzo de impermeabilización de esquinas y encuentros entre paramentos de cemento, hormigón o bloques de hormigón, mediante la apertura de una roza continua de 2x1 cm, formando aristas rectas, introducción en la misma de una junta estanca deformable y sellado con mástico estanco y deformable, y terminación en ángulo cóncavo, a media caña, con mortero flexible bicomponente, Morcem Dry F "GRUPO PUMA", color gris, compuesto por ligantes hidráulicos y resinas sintéticas, resistencia a presión hidrostática positiva y negativa de 15 bar y certificado de potabilidad, aplicado en varias capas, con un radio de curvatura de 10 cm. Incluso p/p de limpieza, acopio, retirada y carga manual de restos sobre contenedor.
Incluye: Apertura de roza formando aristas rectas. Eliminación del polvo y limpieza de restos. Colocación de junta estanca deformable. Sellado con mástico estanco y deformable. Ejecución con mortero del ángulo a media caña.
Criterio de medición de proyecto: Longitud medida según documentación gráfica de Proyecto.
Criterio de medición de obra: Se medirá la longitud realmente ejecutada según especificaciones de Proyecto.

| Código | Ud | Descripción | Rendimiento | Precio | Importe |
|---|---|---|---|---|---|
| mt15sja110a | m | Perfil hidroexpansivo a base de caucho natural reticulado, de expansión controlada en contacto con agua, de 20x10 mm. (material) | 1.000 | 7.73 | 7.73 |
| mt15sja120 | kg | Sellado con mástico estanco y deformable. (material) | 1.000 | 2.45 | 2.45 |
| mt15igp010d | kg | Mortero flexible bicomponente, Morcem Dry F "GRUPO PUMA", color gris, compuesto por ligantes hidráulicos y resinas sintéticas, resistencia a presión hidrostática positiva y negativa de 15 bar y certificado de potabilidad. (material) | 3.000 | 4.10 | 12.30 |
| mo112 | h | Peón especializado construcción. (mano de obra) | 0.216 | 16.25 | 3.51 |
| mo032 | h | Oficial 1ª aplicador de productos impermeabilizantes. (mano de obra) | 0.086 | 17.24 | 1.48 |
| mo070 | h | Ayudante aplicador de productos impermeabilizantes. (mano de obra) | 0.086 | 16.13 | 1.39 |
| % | % | Costes directos complementarios | 2 % | 28.86 | 0.58 |
|  |  | Costes directos |  |  | 29.44 |
