# Encuentro de cubierta plana transitable, no ventilada con sumidero. Impermeabilización con láminas asfálticas

- Propiedad del archivo: CYPE Ingenieros S.A.
- Formato: FIEBDC-3/2016
- Programa: Generador de precios de la construcción. CYPE Ingenieros, S.A.
- Fecha: 22/10/2024
- Divisa: EUR
- Costes indirectos: 3 %
- IVA: 21 %

## Q Cubiertas

### QA Planas transitables, no ventiladas

#### QAF Puntos singulares

**QAF030** Ud Encuentro de cubierta plana transitable, no ventilada con sumidero. Impermeabilización con láminas asfálticas.
Encuentro de cubierta plana transitable, no ventilada, con solado fijo, tipo convencional con sumidero de salida vertical, realizando un rebaje en el soporte alrededor del sumidero, en el que se recibirá la impermeabilización formada por: pieza de refuerzo de lámina de betún modificado con plastómero APP, LBM(APP)-40-FP, Imperpuma Plus PY-4 "GRUPO PUMA", masa nominal 4 kg/m², con armadura de fieltro de poliéster de 135 g/m², acabada con film plástico termofusible en ambas caras, totalmente adherida al soporte con soplete, previa imprimación con emulsión asfáltica de base acuosa, Lista Al Uso "GRUPO PUMA", y colocación de sumidero de caucho EPDM, de salida vertical, de 80 mm de diámetro, con rejilla plana de caucho EPDM, íntegramente adherido a la pieza de refuerzo anterior con soplete.
Incluye: Ejecución de rebaje del soporte alrededor del sumidero. Limpieza y preparación de la superficie. Aplicación de la emulsión asfáltica. Colocación de la pieza de refuerzo. Colocación del sumidero.
Criterio de medición de proyecto: Número de unidades previstas, según documentación gráfica de Proyecto.
Criterio de medición de obra: Se medirá el número de unidades realmente ejecutadas según especificaciones de Proyecto.

| Código | Ud | Descripción | Rendimiento | Precio | Importe |
|---|---|---|---|---|---|
| mt14pap100a | kg | Emulsión asfáltica de base acuosa, Lista Al Uso "GRUPO PUMA", tipo EA según UNE 104231. (material) | 0.3 | 2.91 | 0.873 |
| mt14pap040b | m² | Lámina de betún modificado con plastómero APP, LBM(APP)-40-FP, Imperpuma Plus PY-4 "GRUPO PUMA", masa nominal 4 kg/m², con armadura de fieltro de poliéster de 135 g/m², de superficie no protegida acabada con film plástico termofusible en ambas caras. Según UNE-EN 13707. (material) | 1.05 | 8.77 | 9.209 |
| mt15acc050be | Ud | Sumidero de caucho EPDM, de salida vertical, de 80 mm de diámetro, con rejilla plana de caucho EPDM. (material) | 1 | 8.6 | 8.600 |
| mo029 | h | Oficial 1ª aplicador de láminas impermeabilizantes. (mano de obra) | 0.35 | 22.13 | 7.746 |
| mo067 | h | Ayudante aplicador de láminas impermeabilizantes. (mano de obra) | 0.35 | 21.02 | 7.357 |
| mo008 | h | Oficial 1ª fontanero. (mano de obra) | 0.328 | 22.74 | 7.459 |
| % | % | Costes directos complementarios | 2 % | 41.244 | 0.825 |
|  |  | Costes directos |  |  | 42.069 |

Residuos:
- colocación: mt14pap100a Emulsión asfáltica de base acuosa, Lista Al Uso "GRUPO PUMA", tipo EA según UNE 104231; factor de residuo 0.007
- colocación: mt14pap040b; factor de residuo 0.055862

## Recursos

**mt14pap100a** kg Emulsión asfáltica de base acuosa, Lista Al Uso "GRUPO PUMA", tipo EA según UNE 104231
Datos técnicos: Coste energético 31.940 MJ; Emisión de CO2 0.230 kg; Código LER 17 03 02; Masa del elemento 1 kg; Volumen 0.001 m3

**mt14pap040b** m² Lámina de betún modificado con plastómero APP
Datos técnicos: Coste energético 233.987 MJ; Emisión de CO2 6.599 kg; Código LER 17 03 02; Masa del elemento 4 kg; Volumen 0.004 m3
Residuos:
- embalaje: re170203 Plástico. (componente de residuo); rendimiento 0.058 kg; Código LER 17 02 03; Masa del elemento 1 kg; Volumen 0.001667 m3
