# Sustitución de rodapié cerámico en encuentro con paramento vertical de cubierta plana

- Propiedad del archivo: CYPE Ingenieros S.A.
- Formato: FIEBDC-3/2016
- Programa: Generador de precios de la construcción. CYPE Ingenieros, S.A.
- Fecha: 22/10/2024
- Divisa: EUR
- Costes indirectos: 3 %
- IVA: 21 %

## Q Cubiertas

### QA Planas transitables, no ventiladas

#### QAW Sustituciones

**QAW040** m Sustitución de rodapié cerámico en encuentro con paramento vertical de cubierta plana.
Reparación de rodapié cerámico deteriorado en encuentro con paramento vertical de cubierta plana transitable, eliminando las piezas dañadas y sustituyéndolas por rodapié de gres rústico, de 7 cm, 3 €/m, colocado con adhesivo cementoso mejorado, C2 FT, según UNE-EN 12004, con fraguado rápido y deslizamiento reducido Pegoland Fast Super "GRUPO PUMA" y rejuntado con mortero de juntas de resinas reactivas Morcemcolor Epoxi "GRUPO PUMA" tipo RG, color Blanco, para juntas de 1 a 15 mm. Incluso preparación de la zona de trabajo y protección de los elementos del entorno que deban mantenerse, limpieza, acopio, retirada y carga de escombros sobre camión o contenedor.
Incluye: Retirada del rodapié dañado. Limpieza y preparación de la superficie. Colocación del nuevo rodapié. Rejuntado del rodapié sustituido.
Criterio de medición de proyecto: Longitud medida en proyección horizontal, según documentación gráfica de Proyecto.
Criterio de medición de obra: Se medirá, en proyección horizontal, la longitud realmente ejecutada según especificaciones de Proyecto.

| Código | Ud | Descripción | Rendimiento | Precio | Importe |
|---|---|---|---|---|---|
| mt18rcr010a300 | m | Rodapié cerámico de gres rústico, de 7 cm de anchura, 3,00€/m. (material) | 1 | 3 | 3.000 |
| mt09mcp010Aa | kg | Adhesivo cementoso mejorado, C2 FT, según UNE-EN 12004, con fraguado rápido y deslizamiento reducido, Pegoland Fast Super, "GRUPO PUMA", color gris, para la colocación en capa fina de todo tipo de piezas cerámicas en pavimentos interiores y exteriores, a base de cemento de alta resistencia, áridos seleccionados, aditivos y resinas sintéticas. (material) | 0.24 | 1.31 | 0.314 |
| mt09mcp020ka | kg | Mortero de juntas de resinas reactivas Morcemcolor Epoxi "GRUPO PUMA", tipo RG, según UNE-EN 13888, color Blanco, para juntas de 1 a 15 mm, de dos componentes a base de resina epoxídica, cargas inertes, aditivos y catalizadores orgánicos, con resistencia a los ácidos, con efecto bacteriostático, antimoho y antiverdín, especial para rejuntado de todo tipo de piezas cerámicas y piedras naturales en zonas con agresividad química o en contacto con alimentos. (material) | 0.01 | 16.38 | 0.164 |
| mo023 | h | Oficial 1ª solador. (mano de obra) | 0.202 | 22.13 | 4.470 |
| % | % | Costes directos complementarios | 2 % | 7.948 | 0.159 |
|  |  | Costes directos |  |  | 8.107 |

Residuos:
- colocación: mt18rcr010a300 Rodapié cerámico de gres rústico, de 7 cm de anchura, 3,00€/m; factor de residuo 0.0385
- colocación: mt09mcp010Aa; factor de residuo 0.067269
- colocación: mt09mcp020ka; factor de residuo 0.035
- demolición: ruo170101 Hormigón (hormigones, morteros y prefabricados). (componente de residuo); rendimiento 0.665 kg; Código LER 17 01 01; Masa del elemento 1 kg; Volumen 0.000667 m3
- demolición: ruo170103 Tejas y materiales cerámicos. (componente de residuo); rendimiento 0.84 kg; Código LER 17 01 03; Masa del elemento 1 kg; Volumen 0.0008 m3

## Recursos

**mt18rcr010a300** m Rodapié cerámico de gres rústico, de 7 cm de anchura, 3,00€/m
Datos técnicos: Coste energético 12.700 MJ; Emisión de CO2 0.620 kg; Código LER 17 01 03; Masa del elemento 1.05 kg; Volumen 0.00084 m3
Residuos:
- embalaje: re150101 Envases de papel y cartón. (componente de residuo); rendimiento 0.034 kg; Código LER 15 01 01; Masa del elemento 1 kg; Volumen 0.001333 m3
- embalaje: re170201 Madera. (componente de residuo); rendimiento 0.004 kg; Código LER 17 02 01; Masa del elemento 1 kg; Volumen 0.000909 m3

**mt09mcp010Aa** kg Adhesivo cementoso mejorado
Datos técnicos: Coste energético 3.871 MJ; Emisión de CO2 0.344 kg; Código LER 17 09 04; Masa del elemento 1 kg; Volumen 0.000667 m3
Residuos:
- embalaje: re170203 Plástico. (componente de residuo); rendimiento 0.003 kg; Código LER 17 02 03; Masa del elemento 1 kg; Volumen 0.001667 m3

**mt09mcp020ka** kg Mortero de juntas de resinas reactivas Morcemcolor Epoxi "GRUPO PUMA"
Datos técnicos: Coste energético 7.958 MJ; Emisión de CO2 0.580 kg; Código LER 17 09 04; Masa del elemento 1 kg; Volumen 0.000667 m3
Residuos:
- embalaje: re150101 Envases de papel y cartón; rendimiento 0.021 kg
- embalaje: re170201 Madera; rendimiento 0.006 kg
- embalaje: re170203 Plástico; rendimiento 0.009 kg
