# Alicatado con listel cerámico de azulejo

- Propiedad del archivo: CYPE INGENIEROS, S.A.
- Formato: FIEBDC-3/2002
- Divisa: EUR
- Costes indirectos: 3.00 %
- IVA: 21.00 %

**RAG020** m Alicatado con listel cerámico de azulejo, acabado liso, de 1 cm de anchura, 5 €/m, colocado en paramentos interiores, recibido con adhesivo cementoso de fraguado normal, C1 T, según UNE-EN 12004, con deslizamiento reducido Pegoland Plus "GRUPO PUMA", con junta abierta (separación entre 3 y 15 mm).
Alicatado con listel cerámico de azulejo, acabado liso, de 1 cm de anchura, 5 €/m, colocado en paramentos interiores, recibido con adhesivo cementoso de fraguado normal, C1 T, según UNE-EN 12004, con deslizamiento reducido Pegoland Plus "GRUPO PUMA", sobre una capa de regularización de 2 cm de espesor de enfoscado de mortero de cemento CEM II/A-P 32,5 R y arena M-5, maestreado y fratasado. Rejuntado con mortero de juntas cementoso Morcemcolor Extra Fina "GRUPO PUMA" tipo CG 2 W A, color Blanco, para juntas de hasta 4 mm. Incluso cortes, remates, juntas y piezas especiales.
Incluye: Preparación del paramento base mediante la formación de una capa de enfoscado maestreado. Replanteo y colocación de las piezas. Fraguado de la pasta. Rejuntado. Limpieza del paramento.
Criterio de medición de proyecto: Longitud medida según documentación gráfica de Proyecto, sin incluir huecos de puertas. No se ha incrementado la medición por roturas y recortes, ya que en la descomposición se ha considerado un 5% más de piezas.
Criterio de medición de obra: Se medirá la longitud realmente ejecutada según especificaciones de Proyecto.

| Código | Ud | Descripción | Rendimiento | Precio | Importe |
|---|---|---|---|---|---|
| mt09mor010c | m³ | Mortero de cemento CEM II/B-P 32,5 N tipo M-5, confeccionado en obra con 250 kg/m³ de cemento y una proporción en volumen 1/6. (material) | 0.001 | 115.30 | 0.12 |
| mt09mcp010wa | kg | Adhesivo cementoso de fraguado normal, C1 T, según UNE-EN 12004, con deslizamiento reducido, Pegoland Plus, "GRUPO PUMA", color gris, para la colocación en capa fina de piezas cerámicas con grado de absorción medio-alto en revestimientos interiores, pavimentos interiores y exteriores y zócalos, a base de cemento de alta resistencia, áridos seleccionados, aditivos y resinas sintéticas. (material) | 0.027 | 0.26 | 0.01 |
| mt19ala010a500 | m | Listel cerámico de azulejo, acabado liso, de 1 cm de anchura, 5,00€/m. (material) | 1.050 | 5.00 | 5.25 |
| mt09mcp020sa | kg | Mortero de juntas cementoso Morcemcolor Extra Fina "GRUPO PUMA", tipo CG2 W A, según UNE-EN 13888, color Blanco, para juntas de hasta 4 mm, a base de cemento de alta resistencia, áridos seleccionados, aditivos especiales y pigmentos, para rejuntado de piezas cerámicas de baja porosidad. (material) | 0.310 | 2.00 | 0.62 |
| mo024 | h | Oficial 1ª alicatador. (mano de obra) | 0.107 | 18.89 | 2.02 |
| mo062 | h | Ayudante alicatador. (mano de obra) | 0.107 | 17.90 | 1.92 |
| % | % | Costes directos complementarios | 2 % | 9.94 | 0.20 |
|  |  | Costes directos |  |  | 10.14 |
