# Revestimiento de paramentos interiores con enfoscado a buena vista de mortero técnico de cal hidráulica natural

- Propiedad del archivo: CYPE INGENIEROS, S.A.
- Formato: FIEBDC-3/2002
- Divisa: EUR
- Costes indirectos: 3.00 %
- IVA: 21.00 %

**RBB015** m² Revestimiento de paramentos interiores con enfoscado a buena vista de mortero técnico de cal hidráulica natural, Morcem Cal Base "GRUPO PUMA", tipo GP CSII W0, según UNE-EN 998-1, color a elegir, espesor 15 mm.
Formación en paramentos interiores de capa de 15 mm de espesor, con revoco a buena vista de mortero técnico de cal hidráulica natural, Morcem Cal Base "GRUPO PUMA", tipo GP CSII W0, según UNE-EN 998-1, color a elegir, aplicado mecánicamente. Incluso p/p de preparación de la superficie soporte, formación de rincones, maestras, aristas, mochetas, jambas, dinteles, remates en los encuentros con paramentos, revestimientos u otros elementos recibidos en su superficie.
Incluye: Preparación de la superficie soporte. Despiece de paños de trabajo. Preparación del mortero. Aplicación del mortero. Realización de juntas y puntos singulares. Acabado superficial. Curado del mortero.
Criterio de medición de proyecto: Superficie medida según documentación gráfica de Proyecto, sin deducir huecos menores de 4 m² y deduciendo, en los huecos de superficie mayor de 4 m², el exceso sobre 4 m².
Criterio de medición de obra: Se medirá la superficie realmente ejecutada según especificaciones de Proyecto, deduciendo, en los huecos de superficie mayor de 4 m², el exceso sobre 4 m².

| Código | Ud | Descripción | Rendimiento | Precio | Importe |
|---|---|---|---|---|---|
| mt09pmc010c | kg | Mortero técnico de cal hidráulica natural, Morcem Cal Base "GRUPO PUMA", tipo GP CSII W0, según UNE-EN 998-1, color a elegir, compuesto por cal hidráulica natural NHL 3,5, según UNE-EN 459-1, áridos seleccionados y aditivos, permeable al vapor de agua, para aplicar como capa base en revocos interiores y exteriores, suministrado en sacos. (material) | 18.000 | 0.48 | 8.64 |
| mo039 | h | Oficial 1ª revocador. (mano de obra) | 0.391 | 17.54 | 6.86 |
| mo111 | h | Peón especializado revocador. (mano de obra) | 0.196 | 16.83 | 3.30 |
| % | % | Costes directos complementarios | 2 % | 18.80 | 0.38 |
|  |  | Costes directos |  |  | 19.18 |
