# Solado de baldosas hidráulicas cuadradas

- Propiedad del archivo: CYPE INGENIEROS, S.A.
- Formato: FIEBDC-3/2002
- Divisa: EUR
- Costes indirectos: 3.00 %
- IVA: 21.00 %

**RSC040** m² Solado de baldosas hidráulicas cuadradas, de 10x10 cm, lisa, color a elegir, colocadas con adhesivo cementoso, C1 T Pegoland Plus "GRUPO PUMA", con doble encolado, rejuntadas con mortero de juntas cementoso Morcem Lechada "GRUPO PUMA", tipo L, color Blanco, para juntas de hasta 3 mm y tratamiento superficial mediante aplicación con rodillo de producto impermeabilizante para el sellado de poros.
Suministro y colocación de baldosas hidráulicas cuadradas, de 10x10 cm, lisa, color a elegir, colocadas con adhesivo cementoso, C1 T Pegoland Plus "GRUPO PUMA", con doble encolado, rejuntadas con mortero de juntas cementoso Morcem Lechada "GRUPO PUMA", tipo L, color Blanco, para juntas de hasta 3 mm y tratamiento superficial mediante aplicación con rodillo de producto impermeabilizante para el sellado de poros; y separadas de 1 a 2 mm entre sí. Incluso replanteo, humectación de las piezas, formación de juntas perimetrales continuas, de anchura no menor de 5 mm, en los límites con paredes, pilares exentos y elevaciones de nivel y, en su caso, juntas de contracción y juntas estructurales o de dilatación existentes en el soporte; relleno de las juntas de separación entre baldosas con mortero de juntas cementoso Morcem Lechada "GRUPO PUMA", tipo L, color Blanco, para juntas de hasta 3 mm, aplicación del tratamiento superficial y limpieza final.
Incluye: Replanteo y marcado de niveles. Preparación de las juntas. Extendido de la capa de adhesivo. Encolado de la cara inferior de la baldosa. Colocación de las baldosas. Humectación y limpieza de la superficie. Relleno de juntas de separación entre baldosas. Limpieza del exceso de material de rejuntado con un paño húmedo. Aplicación del tratamiento superficial.
Criterio de medición de proyecto: Superficie medida según documentación gráfica de Proyecto. No se ha incrementado la medición por roturas y recortes, ya que en la descomposición se ha considerado un 5% más de piezas.
Criterio de medición de obra: Se medirá la superficie realmente ejecutada según especificaciones de Proyecto.

| Código | Ud | Descripción | Rendimiento | Precio | Importe |
|---|---|---|---|---|---|
| mt18bhi020aa | m² | Baldosa hidráulica cuadrada, de 10x10 cm, lisa, color a elegir. (material) | 1.050 | 77.95 | 81.85 |
| mt09mcp010a | kg | Adhesivo cementoso, C1 T, según UNE-EN 12004, Pegoland Plus, "GRUPO PUMA", color gris, para la colocación en capa fina de piezas cerámicas con grado de absorción medio-alto en revestimientos interiores, pavimentos interiores y exteriores y zócalos, compuesto por cemento de alta resistencia, áridos seleccionados, aditivos y resinas sintéticas. (material) | 6.000 | 0.30 | 1.80 |
| mt09mcp020aa | kg | Mortero de juntas cementoso Morcem Lechada "GRUPO PUMA", tipo L, color Blanco, para juntas de hasta 3 mm, compuesto por cemento blanco de alta resistencia y aditivos especiales. (material) | 0.025 | 0.40 | 0.01 |
| mt18wwa020 | l | Emulsión de resinas para el sellado de poros en pavimentos hidráulicos. (material) | 0.100 | 6.10 | 0.61 |
| mo023 | h | Oficial 1ª solador. (mano de obra) | 0.932 | 17.24 | 16.07 |
| mo061 | h | Ayudante solador. (mano de obra) | 0.932 | 16.13 | 15.03 |
| % | % | Costes directos complementarios | 2 % | 115.37 | 2.31 |
|  |  | Costes directos |  |  | 117.68 |
