# Rodapié de mosaico hidráulico. Colocación en capa fina

- Propiedad del archivo: CYPE Ingenieros S.A.
- Formato: FIEBDC-3/2016
- Programa: Generador de precios de la construcción. CYPE Ingenieros, S.A.
- Fecha: 22/10/2024
- Divisa: EUR
- Costes indirectos: 3 %
- IVA: 21 %

## R Revestimientos y trasdosados

### RS Pavimentos

#### RSU De baldosas hidráulicas

**RSU030** m Rodapié de mosaico hidráulico. Colocación en capa fina.
Rodapié de mosaico hidráulico, con piezas de 20x7 cm, monocolor, color a elegir, gama básica. COLOCACIÓN: en capa fina y mediante doble encolado con adhesivo cementoso de fraguado normal, C1 TE, según UNE-EN 12004, con deslizamiento reducido y tiempo abierto ampliado Pegoland Porcelánico Yeso "GRUPO PUMA". REJUNTADO: con mortero de juntas cementoso mejorado, con absorción de agua reducida y resistencia elevada a la abrasión, Morcemcolor Plus Flexible "GRUPO PUMA" tipo CG 2 W A, color Blanco, para juntas de 2 a 15 mm.
Incluye: Replanteo de las piezas. Corte de las piezas y formación de encajes en esquinas y rincones. Colocación del rodapié. Rejuntado. Limpieza del rodapié.
Criterio de medición de proyecto: Longitud medida según documentación gráfica de Proyecto, sin incluir huecos de puertas. No se ha incrementado la medición por roturas y recortes, ya que en la descomposición se ha considerado un 5% más de piezas.
Criterio de medición de obra: Se medirá la longitud realmente ejecutada según especificaciones de Proyecto.

| Código | Ud | Descripción | Rendimiento | Precio | Importe |
|---|---|---|---|---|---|
| mt18bhi025a | m | Rodapié de mosaico hidráulico, con piezas de 20x7 cm, monocolor, color a elegir, gama básica. (material) | 1.05 | 14.36 | 15.078 |
| mt09mcp010xb | kg | Adhesivo cementoso de fraguado normal, C1 TE, según UNE-EN 12004, con deslizamiento reducido y tiempo abierto ampliado, Pegoland Porcelánico Yeso, "GRUPO PUMA", color blanco, para la colocación en capa fina de todo tipo de piezas cerámicas sobre soportes de yeso o anhidrita, a base de cemento de alta resistencia, áridos seleccionados y aditivos. (material) | 0.015 | 0.69 | 0.010 |
| mt09mcp020ga | kg | Mortero de juntas cementoso mejorado, con absorción de agua reducida y resistencia elevada a la abrasión, Morcemcolor Plus Flexible "GRUPO PUMA", tipo CG2 W A, según UNE-EN 13888, color Blanco, para juntas de 2 a 15 mm, a base de cemento de alta resistencia, áridos seleccionados, aditivos especiales y pigmentos, con efecto antimoho, antiverdín y preventivo de las eflorescencias, hidrorrepelente, especial para rejuntado de todo tipo de piezas cerámicas y piedras naturales en zonas de proliferación de microorganismos. (material) | 0.02 | 1.5 | 0.030 |
| mo023 | h | Oficial 1ª solador. (mano de obra) | 0.228 | 22.13 | 5.046 |
| % | % | Costes directos complementarios | 2 % | 20.164 | 0.403 |
|  |  | Costes directos |  |  | 20.567 |

Residuos:
- colocación: mt18bhi025a Rodapié de mosaico hidráulico, con piezas de 20x7 cm, monocolor, color a elegir, gama básica; factor de residuo 0.0084
- colocación: mt09mcp010xb; factor de residuo 0.07
- colocación: mt09mcp020ga; factor de residuo 0.07

## Recursos

**mt18bhi025a** m Rodapié de mosaico hidráulico, con piezas de 20x7 cm, monocolor, color a elegir, gama básica
Datos técnicos: Coste energético 3.704 MJ; Emisión de CO2 4.466 kg; Código LER 17 01 01; Masa del elemento 29.7 kg; Volumen 0.0198 m3
Residuos:
- embalaje: re170201 Madera. (componente de residuo); rendimiento 0.015 kg; Código LER 17 02 01; Masa del elemento 1 kg; Volumen 0.000909 m3
- embalaje: re170203 Plástico. (componente de residuo); rendimiento 0.008 kg; Código LER 17 02 03; Masa del elemento 1 kg; Volumen 0.001667 m3

**mt09mcp010xb** kg Adhesivo cementoso de fraguado normal
Datos técnicos: Coste energético 3.871 MJ; Emisión de CO2 0.344 kg; Código LER 17 09 04; Masa del elemento 1 kg; Volumen 0.000667 m3
Residuos:
- embalaje: re170203 Plástico; rendimiento 0.003 kg

**mt09mcp020ga** kg Mortero de juntas cementoso mejorado
Datos técnicos: Coste energético 7.725 MJ; Emisión de CO2 0.576 kg; Código LER 17 09 04; Masa del elemento 1 kg; Volumen 0.000667 m3
Residuos:
- embalaje: re150101 Envases de papel y cartón. (componente de residuo); rendimiento 0.02 kg; Código LER 15 01 01; Masa del elemento 1 kg; Volumen 0.001333 m3
- embalaje: re170201 Madera; rendimiento 0.005 kg
- embalaje: re170203 Plástico; rendimiento 0.008 kg
