# Revoco a buena vista

- Propiedad del archivo: CYPE INGENIEROS, S.A.
- Formato: FIEBDC-3/2002
- Divisa: EUR
- Costes indirectos: 3.00 %
- IVA: 21.00 %

**RUC010** m² Revoco a buena vista, acabado superficial rugoso, para enlucir, con 15 mm de mortero técnico de cal hidráulica natural, Morcem Cal Base "GRUPO PUMA", tipo GP CSII W0, según UNE-EN 998-1, color a elegir, aplicado en dos manos sobre un paramento vertical de hasta 3 m de altura, previa colocación de malla antiálcalis en cambios de material y en los frentes de forjado; como capa base para la restauración de un revestimiento existente, en muros de piedra, obras de mampostería y fábricas de ladrillo o de bloque, sin incluir la preparación del soporte.
Formación de revoco a buena vista de mortero técnico de cal hidráulica natural, Morcem Cal Base "GRUPO PUMA", tipo GP CSII W0, según UNE-EN 998-1, color a elegir, compuesto por cal hidráulica natural NHL 3,5, según UNE-EN 459-1, áridos seleccionados y aditivos, con acabado superficial rugoso, para servir de base a un posterior revestimiento, aplicado en dos manos, la primera mano de consistencia semifluida a modo de puente de adherencia de 5 mm de espesor y la segunda mano de 10 mm de espesor, sobre un paramento vertical de hasta 3 m de altura; como capa base para la restauración de un revestimiento existente, en muros de piedra, obras de mampostería y fábricas de ladrillo o de bloque. Incluso p/p de saturación del soporte con agua a baja presión y eliminación del agua sobrante con aire comprimido, colocación de malla de fibra de vidrio antiálcalis para refuerzo de encuentros entre materiales diferentes y en los frentes de forjado, en un 20% de la superficie del paramento, formación de juntas, rincones, maestras con separación entre ellas no superior a tres metros, aristas, mochetas, jambas, dinteles, remates en los encuentros con paramentos, revestimientos u otros elementos recibidos en su superficie. Sin incluir la preparación del soporte.
Incluye: Saturación del soporte con agua. Eliminación del agua sobrante. Colocación de la malla entre distintos materiales y en los frentes de forjado. Despiece de paños de trabajo. Realización de maestras. Preparación y aplicación de las sucesivas capas. Realización de juntas y encuentros. Acabado superficial.
Criterio de medición de proyecto: Superficie medida según documentación gráfica de Proyecto, sin deducir huecos menores de 4 m² y deduciendo, en los huecos de superficie mayor de 4 m², el exceso sobre 4 m².
Criterio de medición de obra: Se medirá la superficie realmente ejecutada según especificaciones de Proyecto, deduciendo, en los huecos de superficie mayor de 4 m², el exceso sobre 4 m².

| Código | Ud | Descripción | Rendimiento | Precio | Importe |
|---|---|---|---|---|---|
| mt08aaa010a | m³ | Agua. (material) | 0.020 | 1.50 | 0.03 |
| mt09pmc010c | kg | Mortero técnico de cal hidráulica natural, Morcem Cal Base "GRUPO PUMA", tipo GP CSII W0, según UNE-EN 998-1, color a elegir, compuesto por cal hidráulica natural NHL 3,5, según UNE-EN 459-1, áridos seleccionados y aditivos, permeable al vapor de agua, para aplicar como capa base en revocos interiores y exteriores, suministrado en sacos. (material) | 24.000 | 0.48 | 11.52 |
| mt09var030a | m² | Malla de fibra de vidrio tejida, con impregnación de PVC, de 10x10 mm de luz de malla, antiálcalis, de 115 a 125 g/m² y 500 µ de espesor, para armar revocos tradicionales, enfoscados y morteros. (material) | 0.210 | 1.55 | 0.33 |
| mo039 | h | Oficial 1ª revocador. (mano de obra) | 0.452 | 17.54 | 7.93 |
| mo111 | h | Peón especializado revocador. (mano de obra) | 0.452 | 16.83 | 7.61 |
| % | % | Costes directos complementarios | 2 % | 27.42 | 0.55 |
|  |  | Costes directos |  |  | 27.97 |
