# Marcado y señalización de pistas deportivas, con pintura plástica

- Propiedad del archivo: CYPE INGENIEROS, S.A.
- Formato: FIEBDC-3/2002
- Divisa: EUR
- Costes indirectos: 3.00 %
- IVA: 21.00 %

## M Firmes y pavimentos urbanos

### MD Pavimentos deportivos

#### MDR De resinas sintéticas

**MDR100** m Marcado y señalización de pistas deportivas, con pintura plástica.
Aplicación manual de dos manos de pintura plástica Paviland Sport EPW Top "GRUPO PUMA", color blanco, acabado mate, textura lisa, diluidas con agua; para marcado y señalización de pista de tenis, con líneas de 5 cm de anchura, según normas federativas.
Incluye: Preparación de la superficie. Ejecución del marcado.
Criterio de medición de proyecto: Longitud medida según documentación gráfica de Proyecto.
Criterio de medición de obra: Se medirá la longitud realmente ejecutada según especificaciones de Proyecto.

| Código | Ud | Descripción | Rendimiento | Precio | Importe |
|---|---|---|---|---|---|
| mt27pip040a | kg | Pintura bicomponente para exterior, Paviland Sport EPW Top "GRUPO PUMA", a base de resinas acrílico-epoxi dispersadas en medio acuoso, color blanco, acabado mate, textura lisa, para aplicar con brocha o pistola. (material) | 0.020 | 12.69 | 0.25 |
| mt27wav020b | m | Cinta adhesiva de pintor, de 50 mm de anchura. (material) | 2.000 | 0.20 | 0.40 |
| mo038 | h | Oficial 1ª pintor. (mano de obra) | 0.066 | 23.10 | 1.52 |
| mo076 | h | Ayudante pintor. (mano de obra) | 0.066 | 21.94 | 1.45 |
| % | % | Costes directos complementarios | 2 % | 3.62 | 0.07 |
|  |  | Costes directos |  |  | 3.69 |
