# Pavimento continuo de hormigón impreso

- Propiedad del archivo: CYPE INGENIEROS, S.A.
- Formato: FIEBDC-3/2002
- Divisa: EUR
- Costes indirectos: 3.00 %
- IVA: 21.00 %

## M Firmes y pavimentos urbanos

### MP Pavimentos urbanos

#### MPC Continuos de hormigón

**MPC010** m² Pavimento continuo de hormigón impreso.
Pavimento continuo de hormigón impreso de 10 cm de espesor, con juntas, realizado con hormigón HM-20/B/20/X0 fabricado en central y vertido desde camión, extendido y vibrado manual mediante regla vibrante; coloreado y endurecido superficialmente mediante espolvoreo con mortero endurecedor Paviland Impreso "GRUPO PUMA", color Blanco, rendimiento 4,5 kg/m²; acabado impreso en relieve, previa aplicación de desmoldeante en polvo Paviland Desmoldeante "GRUPO PUMA", color incoloro y capa de sellado final con resina en base acuosa Paviland Resina Base Acuosa A4 "GRUPO PUMA", incolora.
Criterio de valoración económica: El precio no incluye la base de la solera ni la ejecución y el sellado de las juntas.
Incluye: Preparación de la superficie de apoyo del hormigón. Replanteo de las juntas de construcción, de dilatación y de retracción. Colocación de encofrados. Tendido de niveles. Riego de la superficie base. Conexionado, anclaje y emboquillado de las redes de instalaciones proyectadas. Vertido, extendido y vibrado del hormigón. Nivelado y fratasado manual del hormigón. Curado del hormigón. Aplicación manual del mortero coloreado endurecedor. Aplicación del desmoldeante hasta conseguir una cubrición total. Impresión del hormigón mediante moldes. Retirada de encofrados. Limpieza de la superficie de hormigón, mediante máquina hidrolimpiadora de agua a presión. Aplicación de la resina de acabado.
Criterio de medición de proyecto: Superficie medida en proyección horizontal, según documentación gráfica de Proyecto.
Criterio de medición de obra: Se medirá, en proyección horizontal, la superficie realmente ejecutada según especificaciones de Proyecto.

| Código | Ud | Descripción | Rendimiento | Precio | Importe |
|---|---|---|---|---|---|
| mt10hmf010tLb | m³ | Hormigón HM-20/B/20/X0, fabricado en central. (material) | 0.105 | 87.66 | 9.20 |
| mt09hip010aa | kg | Mortero endurecedor Paviland Impreso "GRUPO PUMA", color Blanco, compuesto de cemento de alta resistencia, áridos seleccionados, pigmentos y aditivos, de alta resistencia a la abrasión, aplicado como acabado del hormigón impreso, espolvoreado superficialmente sobre el hormigón fresco. (material) | 4.500 | 0.47 | 2.12 |
| mt09hip020q | kg | Desmoldeante en polvo Paviland Desmoldeante "GRUPO PUMA", color incoloro, compuesto de agentes antiadherentes y colorantes inorgánicos, aplicado en pavimentos continuos de hormigón impreso. (material) | 0.100 | 4.31 | 0.43 |
| mt09hip030k | l | Resina en base acuosa Paviland Resina Base Acuosa A4 "GRUPO PUMA", incolora, para el curado y la protección de pavimentos continuos de hormigón impreso, formada por una dispersión de resina acrílica estirenada. (material) | 0.100 | 3.13 | 0.31 |
| mq06vib020 | h | Regla vibrante de 3 m. (maquinaria) | 0.018 | 5.33 | 0.10 |
| mq08lch040 | h | Hidrolimpiadora a presión. (maquinaria) | 0.033 | 5.25 | 0.17 |
| au00auh020 |  | Canaleta para vertido del hormigón. | 1.000 | 0.00 | 0.00 |
| mo041 | h | Oficial 1ª construcción de obra civil. (mano de obra) | 0.337 | 23.10 | 7.78 |
| mo087 | h | Ayudante construcción de obra civil. (mano de obra) | 0.469 | 21.94 | 10.29 |
| % | % | Costes directos complementarios | 2 % | 30.40 | 0.61 |
|  |  | Costes directos |  |  | 31.01 |
