# Marcado y señalización de pistas deportivas, con pintura plástica

- Propiedad del archivo: CYPE Ingenieros S.A.
- Formato: FIEBDC-3/2016
- Programa: Generador de precios de la construcción. CYPE Ingenieros, S.A.
- Fecha: 26/06/2025
- Divisa: EUR
- Costes indirectos: 3 %
- IVA: 21 %

## M Firmes y pavimentos urbanos

### MD Pavimentos deportivos

#### MDR De resinas sintéticas

**MDR100** m Marcado y señalización de pistas deportivas, con pintura plástica.
Aplicación manual de dos manos de pintura plástica Paviland Sport EPW Top "GRUPO PUMA", color blanco, acabado mate, textura lisa, diluidas con agua; para marcado y señalización de pista de tenis, con líneas de 5 cm de anchura, según normas federativas.
Incluye: Preparación de la superficie. Ejecución del marcado.
Criterio de medición de proyecto: Longitud medida según documentación gráfica de Proyecto.
Criterio de medición de obra: Se medirá la longitud realmente ejecutada según especificaciones de Proyecto.

| Código | Ud | Descripción | Rendimiento | Precio | Importe |
|---|---|---|---|---|---|
| mt27pip040a | kg | Pintura bicomponente para exterior, Paviland Sport EPW Top "GRUPO PUMA", a base de resinas acrílico-epoxi dispersadas en medio acuoso, color blanco, acabado mate, textura lisa, para aplicar con brocha o pistola. (material) | 0.02 | 12.69 | 0.254 |
| mt27wav020b | m | Cinta adhesiva de pintor, de 50 mm de anchura. (material) | 2 | 0.2 | 0.400 |
| mo038 | h | Oficial 1ª pintor. (mano de obra) | 0.066 | 23.1 | 1.525 |
| mo076 | h | Ayudante pintor. (mano de obra) | 0.066 | 21.94 | 1.448 |
| % | % | Costes directos complementarios | 2 % | 3.627 | 0.073 |
|  |  | Costes directos |  |  | 3.700 |

Residuos:
- colocación: mt27pip040a; factor de residuo 0.0275
- colocación: mt27wav020b Cinta adhesiva de pintor, de 50 mm de anchura; factor de residuo 0.0440299

## Recursos

**mt27pip040a** kg Pintura bicomponente para exterior
Datos técnicos: Coste energético 20.970 MJ; Emisión de CO2 1.066 kg; Código LER 08 01 11; Masa del elemento 1 kg; Volumen 0.001111 m3
Residuos:
- embalaje: re170203 Plástico. (componente de residuo); rendimiento 0.045 kg; Código LER 17 02 03; Masa del elemento 1 kg; Volumen 0.001667 m3

**mt27wav020b** m Cinta adhesiva de pintor, de 50 mm de anchura
Datos técnicos: Coste energético 0.004 MJ; Emisión de CO2 0.006 kg; Código LER 20 01 01; Masa del elemento 0.0067 kg; Volumen 0.000009 m3
