# Sistema ETICS Traditerm "GRUPO PUMA" de aislamiento térmico por el exterior de fachadas

- Propiedad del archivo: CYPE INGENIEROS, S.A.
- Formato: FIEBDC-3/2002
- Divisa: EUR
- Costes indirectos: 3.00 %
- IVA: 21.00 %

## F Fachadas y particiones

### FS Fachadas ETICS

#### FSM Revestimiento continuo mineral o sintético

**FSM020** m² Sistema ETICS Traditerm "GRUPO PUMA" de aislamiento térmico por el exterior de fachadas.
Aislamiento térmico por el exterior de fachadas, de fábrica cerámica, de ladrillo sílico-calcáreo o de bloque de hormigón, con el sistema Traditerm EPS "GRUPO PUMA", con ETE 07/0054, compuesto por: panel rígido de poliestireno expandido, Traditerm Panel EPS "GRUPO PUMA", según UNE-EN 13163, de superficie lisa y mecanizado lateral recto, de color blanco, de 60 mm de espesor, fijado al soporte con mortero Traditerm "GRUPO PUMA", aplicado manualmente y fijaciones mecánicas con taco de expansión de polipropileno Traditerm "GRUPO PUMA"; capa de regularización de mortero Traditerm "GRUPO PUMA", aplicado manualmente, armado con malla de fibra de vidrio, antiálcalis, Traditerm "GRUPO PUMA", de 5x4 mm de luz de malla, de 0,6 mm de espesor y de 160 g/m² de masa superficial; capa de acabado de mortero acrílico Morcemcril "GRUPO PUMA", color Blanco 100, sobre imprimación acrílica Fondo Morcemcril "GRUPO PUMA". Incluso perfiles de arranque Traditerm "GRUPO PUMA", de aluminio, perfiles para formación de goterones Traditerm "GRUPO PUMA", de PVC con malla, perfiles de esquina Traditerm "GRUPO PUMA", de PVC con malla, masilla selladora monocomponente Pumalastic-Ms "GRUPO PUMA" y cordón de espuma de polietileno expandido de celdas cerradas para sellado de juntas.
Criterio de valoración económica: El precio incluye la ejecución de remates en los encuentros con paramentos y revestimientos u otros elementos recibidos en su superficie.
Incluye: Preparación de la superficie soporte. Colocación de la malla de arranque. Colocación del perfil de arranque. Corte y preparación del aislamiento. Colocación del aislamiento sobre el paramento. Lijado de toda la superficie. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080x | m | Perfil de arranque Traditerm "GRUPO PUMA" de aluminio, de 60 mm de anchura, con goterón, para nivelación y soporte de los paneles aislantes de los sistemas de aislamiento térmico por el exterior sobre la línea de zócalo; incluso kit de fijación para perfil. (material) | 0.170 | 5.99 | 1.02 |
| mt28mop030ha | kg | Mortero tipo GP W2, según UNE-EN 998-1 Traditerm "GRUPO PUMA", impermeable al agua de lluvia, permeable al vapor de agua y no propagador de la llama, para aplicar con llana, para adherir los paneles aislantes y como capa base, previo amasado con agua. (material) | 9.000 | 0.77 | 6.93 |
| mt16pep010dd | m² | Panel rígido de poliestireno expandido, Traditerm Panel EPS "GRUPO PUMA", según UNE-EN 13163, de superficie lisa y mecanizado lateral recto, de color blanco, de 60 mm de espesor, con resistencia al envejecimiento y permeable al vapor de agua, resistencia térmica 1,58 m²K/W, conductividad térmica 0,038 W/(mK), Euroclase E de reacción al fuego según UNE-EN 13501-1. (material) | 1.050 | 4.76 | 5.00 |
| mt16pep100D | Ud | Taco de expansión de polipropileno Traditerm "GRUPO PUMA", de 120 mm de longitud, para fijación de placas aislantes. (material) | 8.000 | 0.23 | 1.84 |
| mt28mop050e | m² | Malla de fibra de vidrio, antiálcalis, Traditerm "GRUPO PUMA", de 5x4 mm de luz de malla, de 0,6 mm de espesor, de 160 g/m² de masa superficial y de 1,1x50 m, para armar morteros. (material) | 1.100 | 1.69 | 1.86 |
| mt28mop090b | m | Perfil de PVC con malla de fibra de vidrio antiálcalis, Traditerm "GRUPO PUMA", para formación de goterones. (material) | 0.170 | 5.20 | 0.88 |
| mt28mop070d | m | Perfil de esquina Traditerm "GRUPO PUMA" de PVC con malla, para refuerzo de cantos. (material) | 0.300 | 1.43 | 0.43 |
| mt28mop320d | l | Imprimación acrílica Fondo Morcemcril "GRUPO PUMA", compuesta por resinas acrílicas, pigmentos minerales y aditivos orgánicos e inorgánicos, impermeable al agua de lluvia y permeable al vapor de agua, para aplicar con brocha, rodillo o pistola. (material) | 0.110 | 3.78 | 0.42 |
| mt28mop310wg | kg | Mortero acrílico Morcemcril "GRUPO PUMA", color Blanco 100, compuesto por resinas acrílicas, pigmentos minerales y aditivos orgánicos e inorgánicos, antimoho y antiverdín, permeable al vapor de agua y con resistencia al envejecimiento, a la contaminación urbana y a los rayos UV, para revestimiento de paramentos exteriores. (material) | 2.500 | 3.15 | 7.88 |
| mt15bas010a | m | Cordón de polietileno expandido de celdas cerradas, de sección circular de 6 mm de diámetro, para el relleno de fondo de junta. (material) | 0.170 | 0.06 | 0.01 |
| mt15igp101a | Ud | Cartucho de masilla monocomponente a base de polímeros híbridos, Pumalastic-Ms "GRUPO PUMA", de 290 cm³, con dureza Shore A aproximada de 40, según UNE-EN ISO 868 y elongación a rotura >= 550%, según UNE-EN ISO 8339. (material) | 0.020 | 8.10 | 0.16 |
| mo054 | h | Oficial 1ª montador de aislamientos. (mano de obra) | 0.100 | 23.74 | 2.37 |
| mo101 | h | Ayudante montador de aislamientos. (mano de obra) | 0.100 | 21.94 | 2.19 |
| mo039 | h | Oficial 1ª revocador. (mano de obra) | 0.600 | 23.10 | 13.86 |
| mo079 | h | Ayudante revocador. (mano de obra) | 0.600 | 21.94 | 13.16 |
| % | % | Costes directos complementarios | 2 % | 58.01 | 1.16 |
|  |  | Costes directos |  |  | 59.17 |
