# Partición interior de bloques de vidrio moldeado

- Propiedad del archivo: CYPE INGENIEROS, S.A.
- Formato: FIEBDC-3/2002
- Divisa: EUR
- Costes indirectos: 3.00 %
- IVA: 21.00 %

## F Fachadas y particiones

### FU Cerramientos acristalados y particiones acristaladas

#### FUB Particiones de bloques de vidrio moldeado

**FUB010** m² Partición interior de bloques de vidrio moldeado.
Partición interior de fábrica de bloques huecos de vidrio moldeado ondulado, incoloro, 190x190x80 mm, recibidos con adhesivo cementoso Morcem Glass "GRUPO PUMA", color blanco, compuesto por cemento blanco de alta resistencia, áridos especiales de granulometría seleccionada y aditivos plastificantes, y varillas de acero galvanizado, con juntas perimetrales de 3,5 cm de espesor y juntas entre bloques de 1 cm de espesor mínimo, con banda autoadhesiva desolidarizante de espuma de poliuretano de celdas cerradas, de 3,2 mm de espesor y 70 mm de anchura. Incluso crucetas de PVC para la colocación de bloques de vidrio moldeado, silicona para sellado perimetral.
Incluye: Replanteo. Colocación y aplomado de miras de referencia. Tendido de hilos entre miras. Colocación de las bandas de dilatación inferior y laterales. Colocación de adhesivo cementoso en la junta perimetral inferior. Colocación de los bloques por hiladas a nivel y de las crucetas entre bloques. Colocación de las varillas. Colocación de la banda de dilatación superior antes de la colocación de la última hilada de bloques. Rejuntado de los bloques. Sellado de juntas perimetrales. Repaso y limpieza de juntas.
Criterio de medición de proyecto: Superficie medida según documentación gráfica de Proyecto, sin duplicar esquinas ni encuentros, deduciendo los huecos de superficie mayor de 2 m².
Criterio de medición de obra: Se medirá la superficie realmente ejecutada según especificaciones de Proyecto, sin duplicar esquinas ni encuentros, deduciendo los huecos de superficie mayor de 2 m².

| Código | Ud | Descripción | Rendimiento | Precio | Importe |
|---|---|---|---|---|---|
| mt12psg041c | m | Banda autoadhesiva desolidarizante de espuma de poliuretano de celdas cerradas, de 3,2 mm de espesor y 70 mm de anchura, resistencia térmica 0,10 m²K/W, conductividad térmica 0,032 W/(mK). (material) | 0.500 | 0.34 | 0.17 |
| mt21vmh010ada | Ud | Bloque hueco de vidrio moldeado ondulado, incoloro, 190x190x80 mm, según UNE-EN 1051-2. (material) | 25.000 | 2.61 | 65.25 |
| mt09mcp260d | kg | Adhesivo cementoso Morcem Glass "GRUPO PUMA", color blanco, compuesto por cemento blanco de alta resistencia, áridos especiales de granulometría seleccionada y aditivos plastificantes, para el montaje y rejuntado de bloques de vidrio. (material) | 12.000 | 0.55 | 6.60 |
| mt07www060a | kg | Varilla de acero galvanizado, de 6 mm de diámetro. (material) | 2.350 | 3.80 | 8.93 |
| mt21vva110 | Ud | Repercusión, por m², de crucetas de PVC para la colocación de bloques de vidrio moldeado. (material) | 1.000 | 3.35 | 3.35 |
| mt15sja025b | Ud | Cartucho de silicona acética monocomponente, antimoho, color transparente, de 310 ml. (material) | 0.500 | 6.73 | 3.37 |
| mo021 | h | Oficial 1ª construcción en trabajos de albañilería. (mano de obra) | 0.756 | 23.10 | 17.46 |
| mo114 | h | Peón ordinario construcción en trabajos de albañilería. (mano de obra) | 0.756 | 21.69 | 16.40 |
| % | % | Costes directos complementarios | 2 % | 121.53 | 2.43 |
|  |  | Costes directos |  |  | 123.96 |
