# Impermeabilización de depósito de agua con revestimiento sintético

- Propiedad del archivo: CYPE INGENIEROS, S.A.
- Formato: FIEBDC-3/2002
- Divisa: EUR
- Costes indirectos: 3.00 %
- IVA: 21.00 %

## N Aislamientos e impermeabilizaciones

### NI Impermeabilizaciones

#### NIA Fosos de ascensor, depósitos y piscinas

**NIA200** m² Impermeabilización de depósito de agua con revestimiento sintético.
Impermeabilización de depósito de agua constituido por muro de superficie lisa de hormigón, elementos prefabricados de hormigón o revocos de mortero rico en cemento, con dos manos de revestimiento elástico bicomponente, Morcemdry E "GRUPO PUMA", a base de resinas epoxi sin disolventes, con certificado de potabilidad, con un rendimiento de 0,4 kg/m², diluidas con un 13% de diluyente "GRUPO PUMA", a base de xileno; previa aplicación de una mano de imprimación bicomponente, Implarest E "GRUPO PUMA", a base de resinas epoxi, y sellado de la impermeabilización con barniz elástico bicomponente, Morcem Dry PU Barniz UV "GRUPO PUMA", color RAL 7035, a base de poliuretano alifático y disolventes, con resistencia a los rayos UV.
Incluye: Limpieza y preparación de la superficie. Aplicación de la imprimación. Aplicación del impermeabilizante. Aplicación de la capa de sellado.
Criterio de medición de proyecto: Superficie medida según documentación gráfica de Proyecto.
Criterio de medición de obra: Se medirá la superficie realmente ejecutada según especificaciones de Proyecto.

| Código | Ud | Descripción | Rendimiento | Precio | Importe |
|---|---|---|---|---|---|
| mt15igp061a | kg | Imprimación bicomponente, Implarest E "GRUPO PUMA", a base de resinas epoxi. (material) | 0.350 | 26.51 | 9.28 |
| mt15igp060a | kg | Revestimiento elástico bicomponente, Morcemdry E "GRUPO PUMA", a base de resinas epoxi sin disolventes, con certificado de potabilidad. (material) | 0.400 | 24.56 | 9.82 |
| mt15igp002b | l | Diluyente "GRUPO PUMA", a base de xileno. (material) | 0.052 | 4.62 | 0.24 |
| mt15igp034k | kg | Barniz elástico bicomponente, Morcem Dry PU Barniz UV "GRUPO PUMA", color RAL 7035, a base de poliuretano alifático y disolventes, con resistencia a los rayos UV. (material) | 0.200 | 21.17 | 4.23 |
| mo032 | h | Oficial 1ª aplicador de productos impermeabilizantes. (mano de obra) | 0.390 | 23.10 | 9.01 |
| mo070 | h | Ayudante aplicador de productos impermeabilizantes. (mano de obra) | 0.390 | 21.94 | 8.56 |
| % | % | Costes directos complementarios | 2 % | 41.14 | 0.82 |
|  |  | Costes directos |  |  | 41.96 |
