# Impermeabilización de losa de cimentación. Sistema Morcem Dry SF "GRUPO PUMA"

- Propiedad del archivo: CYPE INGENIEROS, S.A.
- Formato: FIEBDC-3/2002
- Divisa: EUR
- Costes indirectos: 3.00 %
- IVA: 21.00 %

## N Aislamientos e impermeabilizaciones

### NI Impermeabilizaciones

#### NIC Cimentaciones

**NIC015** m² Impermeabilización de losa de cimentación. Sistema Morcem Dry SF "GRUPO PUMA".
Impermeabilización de losa de cimentación, sistema Morcem Dry SF "GRUPO PUMA". IMPERMEABILIZACIÓN BAJO LA LOSA: aplicación de mortero impermeabilizante semiflexible monocomponente, Morcem Dry SF "GRUPO PUMA", color blanco, en polvo, mediante espolvoreo manual, rendimiento: 1 kg/m², antes de proceder al hormigonado, con la armadura de la losa ya montada, sobre el hormigón de limpieza previamente humedecido con agua. IMPERMEABILIZACIÓN SOBRE LA LOSA: aplicación de mortero impermeabilizante semiflexible monocomponente, Morcem Dry SF "GRUPO PUMA", color blanco, en forma de lechada, mediante extendido con cepillo, rendimiento: 2,5 kg/m², en dos capas, sobre el hormigón ya fraguado.
Incluye: Limpieza. Humectación de la capa de hormigón de limpieza. Espolvoreo manual del mortero seco sobre la capa de hormigón de limpieza. Extendido de la lechada sobre la losa.
Criterio de medición de proyecto: Superficie medida según documentación gráfica de Proyecto.
Criterio de medición de obra: Se medirá la superficie realmente ejecutada según especificaciones de Proyecto.

| Código | Ud | Descripción | Rendimiento | Precio | Importe |
|---|---|---|---|---|---|
| mt08aaa010a | m³ | Agua. (material) | 0.005 | 1.50 | 0.01 |
| mt15igp005a | kg | Mortero impermeabilizante semiflexible monocomponente, Morcem Dry SF "GRUPO PUMA", color blanco, a base de cemento blanco de alta resistencia, áridos seleccionados, aditivos especiales y resinas, resistencia a presión hidrostática positiva de 3 bar y a presión hidrostática negativa de 1 bar, según UNE-EN 1504-2. (material) | 3.500 | 1.68 | 5.88 |
| mo032 | h | Oficial 1ª aplicador de productos impermeabilizantes. (mano de obra) | 0.080 | 22.13 | 1.77 |
| mo070 | h | Ayudante aplicador de productos impermeabilizantes. (mano de obra) | 0.080 | 21.02 | 1.68 |
| % | % | Costes directos complementarios | 2 % | 9.34 | 0.19 |
|  |  | Costes directos |  |  | 9.53 |
