# Sellado de junta de dilatación con masilla elástica

- Propiedad del archivo: CYPE INGENIEROS, S.A.
- Formato: FIEBDC-3/2002
- Divisa: EUR
- Costes indirectos: 3.00 %
- IVA: 21.00 %

## N Aislamientos e impermeabilizaciones

### NI Impermeabilizaciones

#### NIJ Juntas

**NIJ020** m Sellado de junta de dilatación con masilla elástica.
Sellado de junta de dilatación de 15 mm de anchura, en paramento vertical exterior, con masilla monocomponente a base de poliuretano, Pumalastic-Pu "GRUPO PUMA", sobre fondo de juntas para sellado en cordones de polietileno expandido, de 20 mm de diámetro; acabado mediante alisado del material con espátula.
Incluye: Limpieza del soporte. Protección de la superficie contigua a la junta. Relleno del fondo de la junta. Aplicación de la masilla.
Criterio de medición de proyecto: Longitud medida según documentación gráfica de Proyecto.
Criterio de medición de obra: Se medirá la longitud realmente ejecutada según especificaciones de Proyecto.

| Código | Ud | Descripción | Rendimiento | Precio | Importe |
|---|---|---|---|---|---|
| mt15sja030bb | m | Fondo de juntas para sellado en cordones de polietileno expandido, de 20 mm de diámetro, para limitar la profundidad de la junta de dilatación. (material) | 1.000 | 0.24 | 0.24 |
| mt15igp100a | Ud | Cartucho de masilla monocomponente a base de poliuretano, Pumalastic-Pu "GRUPO PUMA", de 300 cm³, con dureza Shore A aproximada de 25, según UNE-EN ISO 868 y elongación a rotura >= 250%, según UNE-EN ISO 8339. (material) | 0.520 | 5.86 | 3.05 |
| mo112 | h | Peón especializado construcción. (mano de obra) | 0.200 | 22.05 | 4.41 |
| % | % | Costes directos complementarios | 2 % | 7.70 | 0.15 |
|  |  | Costes directos |  |  | 7.85 |
