# Impermeabilización de muro de hormigón en contacto con el terreno, por su cara exterior, con emulsiones asfálticas

- Propiedad del archivo: CYPE INGENIEROS, S.A.
- Formato: FIEBDC-3/2002
- Divisa: EUR
- Costes indirectos: 3.00 %
- IVA: 21.00 %

## N Aislamientos e impermeabilizaciones

### NI Impermeabilizaciones

#### NIM Muros en contacto con el terreno

**NIM009** m² Impermeabilización de muro de hormigón en contacto con el terreno, por su cara exterior, con emulsiones asfálticas.
Impermeabilización de muro de hormigón en contacto con el terreno, por su cara exterior, con emulsión asfáltica de base acuosa, Lista Al Uso "GRUPO PUMA", aplicada en dos manos, (rendimiento: 1 kg/m² cada mano).
Incluye: Preparación de la superficie soporte. Aplicación de la primera mano. Aplicación de la segunda mano.
Criterio de medición de proyecto: Superficie medida según documentación gráfica de Proyecto.
Criterio de medición de obra: Se medirá la superficie realmente ejecutada según especificaciones de Proyecto.

| Código | Ud | Descripción | Rendimiento | Precio | Importe |
|---|---|---|---|---|---|
| mt14pap100a | kg | Emulsión asfáltica de base acuosa, Lista Al Uso "GRUPO PUMA", tipo EA según UNE 104231. (material) | 2.000 | 2.91 | 5.82 |
| mo032 | h | Oficial 1ª aplicador de productos impermeabilizantes. (mano de obra) | 0.110 | 23.10 | 2.54 |
| mo070 | h | Ayudante aplicador de productos impermeabilizantes. (mano de obra) | 0.110 | 21.94 | 2.41 |
| % | % | Costes directos complementarios | 2 % | 10.77 | 0.22 |
|  |  | Costes directos |  |  | 10.99 |
