# Pintura epoxi sobre suelo de garaje

- Propiedad del archivo: CYPE INGENIEROS, S.A.
- Formato: FIEBDC-3/2002
- Divisa: EUR
- Costes indirectos: 3.00 %
- IVA: 21.00 %

## R Revestimientos y trasdosados

### RO Pinturas para uso específico

#### ROO Garajes

**ROO010** m² Pintura epoxi sobre suelo de garaje.
Aplicación manual de dos manos de pintura epoxi Paviland Top EPW "GRUPO PUMA", color Rojo Tomate RAL 3013, acabado mate, textura lisa, la primera mano diluida con un 10% de agua y la siguiente sin diluir, (rendimiento: 0,18 kg/m² cada mano); sobre suelo de garaje de hormigón.
Incluye: Limpieza general de la superficie soporte. Preparación de la mezcla. Aplicación de una mano de fondo y una mano de acabado.
Criterio de medición de proyecto: Superficie medida según documentación gráfica de Proyecto, con el mismo criterio que el soporte base.
Criterio de medición de obra: Se medirá la superficie realmente ejecutada según especificaciones de Proyecto, con el mismo criterio que el soporte base.

| Código | Ud | Descripción | Rendimiento | Precio | Importe |
|---|---|---|---|---|---|
| mt27pxp010s | kg | Pintura para interior, Paviland Top EPW "GRUPO PUMA", de dos componentes a base de resinas epoxi en dispersión acuosa, color Rojo Tomate RAL 3013, acabado mate, textura lisa, permeable al vapor de agua; para aplicar con brocha, rodillo o pistola. (material) | 0.360 | 12.47 | 4.49 |
| op00tal020 |  | Taladro con batidora. | 1.000 | 0.00 | 0.00 |
| mo038 | h | Oficial 1ª pintor. (mano de obra) | 0.100 | 23.10 | 2.31 |
| mo076 | h | Ayudante pintor. (mano de obra) | 0.100 | 21.94 | 2.19 |
| % | % | Costes directos complementarios | 2 % | 8.99 | 0.18 |
|  |  | Costes directos |  |  | 9.17 |
