# Pintura de poliuretano alifático, en industria con solicitaciones químicas

- Propiedad del archivo: CYPE INGENIEROS, S.A.
- Formato: FIEBDC-3/2002
- Divisa: EUR
- Costes indirectos: 3.00 %
- IVA: 21.00 %

## R Revestimientos y trasdosados

### RO Pinturas para uso específico

#### ROQ Industrias con solicitaciones químicas

**ROQ020** m² Pintura de poliuretano alifático, en industria con solicitaciones químicas.
Aplicación manual de dos manos de pintura para interior y exterior, Paviland Top PU "GRUPO PUMA", a base de poliuretano alifático, color Rojo Tomate RAL 3013, acabado brillante, textura lisa, (rendimiento: 0,15 kg/m² cada mano), previa aplicación de una mano de pintura para interior y exterior, Paviland Top PU Transparente "GRUPO PUMA", a base de poliuretano alifático, acabado brillante; sobre superficie soporte de hormigón, en industria con solicitaciones químicas.
Incluye: Limpieza general de la superficie soporte. Preparación de la mezcla. Aplicación de una mano de fondo. Aplicación de dos manos de acabado.
Criterio de medición de proyecto: Superficie medida según documentación gráfica de Proyecto, con el mismo criterio que el soporte base.
Criterio de medición de obra: Se medirá la superficie realmente ejecutada según especificaciones de Proyecto, con el mismo criterio que el soporte base.

| Código | Ud | Descripción | Rendimiento | Precio | Importe |
|---|---|---|---|---|---|
| mt27ppp010sa | kg | Pintura para interior y exterior, Paviland Top PU "GRUPO PUMA", de dos componentes a base de poliuretano alifático, color Rojo Tomate RAL 3013, acabado brillante, textura lisa, resistente a la intemperie y a la abrasión; para aplicar con brocha, rodillo o pistola. (material) | 0.300 | 16.83 | 5.05 |
| mt27ppp020e | kg | Pintura para interior y exterior, Paviland Top PU Transparente "GRUPO PUMA", de dos componentes a base de poliuretano alifático, acabado brillante, textura lisa, resistente a la intemperie y a la abrasión; para aplicar con brocha, rodillo o pistola. (material) | 0.143 | 14.53 | 2.08 |
| op00tal020 |  | Taladro con batidora. | 1.000 | 0.00 | 0.00 |
| mo038 | h | Oficial 1ª pintor. (mano de obra) | 0.180 | 23.10 | 4.16 |
| mo076 | h | Ayudante pintor. (mano de obra) | 0.180 | 21.94 | 3.95 |
| % | % | Costes directos complementarios | 2 % | 15.24 | 0.30 |
|  |  | Costes directos |  |  | 15.54 |
