# Impermeabilización de depósito de agua con revestimiento sintético

- Propiedad del archivo: CYPE Ingenieros S.A.
- Formato: FIEBDC-3/2016
- Programa: Generador de precios de la construcción. CYPE Ingenieros, S.A.
- Fecha: 25/06/2025
- Divisa: EUR
- Costes indirectos: 3 %
- IVA: 21 %

## N Aislamientos e impermeabilizaciones

### NI Impermeabilizaciones

#### NIA Fosos de ascensor, depósitos y piscinas

**NIA200** m² Impermeabilización de depósito de agua con revestimiento sintético.
Impermeabilización de depósito de agua constituido por muro de superficie lisa de hormigón, elementos prefabricados de hormigón o revocos de mortero rico en cemento, con dos manos de revestimiento elástico bicomponente, Morcemdry E "GRUPO PUMA", a base de resinas epoxi sin disolventes, con certificado de potabilidad, con un rendimiento de 0,4 kg/m², diluidas con un 13% de diluyente "GRUPO PUMA", a base de xileno; previa aplicación de una mano de imprimación bicomponente, Implarest E "GRUPO PUMA", a base de resinas epoxi, y sellado de la impermeabilización con barniz elástico bicomponente, Morcem Dry PU Barniz UV "GRUPO PUMA", color RAL 7035, a base de poliuretano alifático y disolventes, con resistencia a los rayos UV.
Incluye: Limpieza y preparación de la superficie. Aplicación de la imprimación. Aplicación del impermeabilizante. Aplicación de la capa de sellado.
Criterio de medición de proyecto: Superficie medida según documentación gráfica de Proyecto.
Criterio de medición de obra: Se medirá la superficie realmente ejecutada según especificaciones de Proyecto.

| Código | Ud | Descripción | Rendimiento | Precio | Importe |
|---|---|---|---|---|---|
| mt15igp061a | kg | Imprimación bicomponente, Implarest E "GRUPO PUMA", a base de resinas epoxi. (material) | 0.35 | 26.51 | 9.279 |
| mt15igp060a | kg | Revestimiento elástico bicomponente, Morcemdry E "GRUPO PUMA", a base de resinas epoxi sin disolventes, con certificado de potabilidad. (material) | 0.4 | 24.56 | 9.824 |
| mt15igp002b | l | Diluyente "GRUPO PUMA", a base de xileno. (material) | 0.052 | 4.62 | 0.240 |
| mt15igp034k | kg | Barniz elástico bicomponente, Morcem Dry PU Barniz UV "GRUPO PUMA", color RAL 7035, a base de poliuretano alifático y disolventes, con resistencia a los rayos UV. (material) | 0.2 | 21.17 | 4.234 |
| mo032 | h | Oficial 1ª aplicador de productos impermeabilizantes. (mano de obra) | 0.39 | 23.1 | 9.009 |
| mo070 | h | Ayudante aplicador de productos impermeabilizantes. (mano de obra) | 0.39 | 21.94 | 8.557 |
| % | % | Costes directos complementarios | 2 % | 41.143 | 0.823 |
|  |  | Costes directos |  |  | 41.966 |

Residuos:
- colocación: mt15igp060a; factor de residuo 0.035
- colocación: mt15igp034k; factor de residuo 0.0275

## Recursos

**mt15igp060a** kg Revestimiento elástico bicomponente
Datos técnicos: Coste energético 63.921 MJ; Emisión de CO2 2.482 kg; Código LER 17 09 04; Masa del elemento 1 kg; Volumen 0.000667 m3
Residuos:
- embalaje: re150104 Envases metálicos. (componente de residuo); rendimiento 0.247 kg; Código LER 15 01 04; Masa del elemento 1 kg; Volumen 0.001667 m3
- embalaje: re170203 Plástico. (componente de residuo); rendimiento 0.071 kg; Código LER 17 02 03; Masa del elemento 1 kg; Volumen 0.001667 m3

**mt15igp034k** kg Barniz elástico bicomponente
Datos técnicos: Coste energético 32.905 MJ; Emisión de CO2 1.936 kg; Código LER 08 01 11; Masa del elemento 1 kg; Volumen 0.001111 m3
Residuos:
- embalaje: re150104 Envases metálicos; rendimiento 0.08 kg
