# Pintura al silicato sobre paramento exterior

- Propiedad del archivo: CYPE Ingenieros S.A.
- Formato: FIEBDC-3/2016
- Programa: Generador de precios de la construcción. CYPE Ingenieros, S.A.
- Fecha: 23/05/2025
- Divisa: EUR
- Costes indirectos: 3 %
- IVA: 21 %

## R Revestimientos y trasdosados

### RF Pinturas en paramentos exteriores

#### RFS Minerales al silicato

**RFS010** m² Pintura al silicato sobre paramento exterior.
Aplicación manual de dos manos de pintura al silicato Pumacril Revestimiento Silicato "GRUPO PUMA", color blanco, acabado mate, textura lisa, la primera mano diluida con un 5 a 10% de agua y la siguiente diluida con un 5% de agua, (rendimiento: 0,21 kg/m² cada mano); sobre paramento exterior de mortero de cemento.
Criterio de valoración económica: El precio incluye la protección de los elementos del entorno que puedan verse afectados durante los trabajos y la resolución de puntos singulares.
Incluye: Preparación, limpieza y lijado previo del soporte. Preparación de la mezcla. Aplicación de una mano de fondo y una mano de acabado.
Criterio de medición de proyecto: Superficie medida según documentación gráfica de Proyecto, con el mismo criterio que el soporte base.
Criterio de medición de obra: Se medirá la superficie realmente ejecutada según especificaciones de Proyecto, con el mismo criterio que el soporte base.

| Código | Ud | Descripción | Rendimiento | Precio | Importe |
|---|---|---|---|---|---|
| mt27psp010c | kg | Pintura para exterior, a base de silicato potásico, copolímeros acrílicos, pigmentos, áridos y aditivos, Pumacril Revestimiento Silicato "GRUPO PUMA", color blanco, acabado mate, textura lisa, permeable al vapor de agua y resistente a los rayos UV y a los álcalis; para aplicar con brocha, rodillo o pistola. (material) | 0.42 | 7.04 | 2.957 |
| mo038 | h | Oficial 1ª pintor. (mano de obra) | 0.105 | 23.1 | 2.426 |
| mo076 | h | Ayudante pintor. (mano de obra) | 0.105 | 21.94 | 2.304 |
| % | % | Costes directos complementarios | 2 % | 7.687 | 0.154 |
|  |  | Costes directos |  |  | 7.841 |

Residuos:
- colocación: mt27psp010c; factor de residuo 0.0275

## Recursos

**mt27psp010c** kg Pintura para exterior
Datos técnicos: Coste energético 32.540 MJ; Emisión de CO2 1.176 kg; Código LER 08 01 11; Masa del elemento 1 kg; Volumen 0.001111 m3
Residuos:
- embalaje: re170203 Plástico. (componente de residuo); rendimiento 0.045 kg; Código LER 17 02 03; Masa del elemento 1 kg; Volumen 0.001667 m3
