# Capa fina de mortero autonivelante de cemento, "GRUPO PUMA"

- Propiedad del archivo: CYPE Ingenieros S.A.
- Formato: FIEBDC-3/2016
- Programa: Generador de precios de la construcción. CYPE Ingenieros, S.A.
- Fecha: 23/05/2025
- Divisa: EUR
- Costes indirectos: 3 %
- IVA: 21 %

## R Revestimientos y trasdosados

### RS Pavimentos

#### RSA Morteros y pastas de nivelación

**RSA023** m² Capa fina de mortero autonivelante de cemento, "GRUPO PUMA".
Capa fina de pasta niveladora de suelos Niveland 5 "GRUPO PUMA", CT - C20 - F6 según UNE-EN 13813, de 2 mm de espesor, aplicada mecánicamente, para la regularización y nivelación de la superficie soporte interior de hormigón o mortero, previa aplicación de imprimación a base de copolímeros acrílicos en emulsión acuosa, Paviland Primer R "GRUPO PUMA", preparada para recibir pavimento cerámico, de corcho, de madera, laminado, flexible o textil. Incluso banda de panel rígido de poliestireno expandido para la preparación de las juntas perimetrales de dilatación.
Criterio de valoración económica: El precio no incluye el soporte de hormigón ni el revestimiento.
Incluye: Replanteo y marcado de niveles de acabado. Preparación de las juntas perimetrales de dilatación. Aplicación de la imprimación. Vertido y extendido de la mezcla. Curado del mortero.
Criterio de medición de proyecto: Superficie medida según documentación gráfica de Proyecto.
Criterio de medición de obra: Se medirá la superficie realmente ejecutada según especificaciones de Proyecto, sin deducir la superficie ocupada por los pilares situados dentro de su perímetro.

| Código | Ud | Descripción | Rendimiento | Precio | Importe |
|---|---|---|---|---|---|
| mt09mcp230a | l | Imprimación a base de copolímeros acrílicos en emulsión acuosa, Paviland Primer R "GRUPO PUMA", como puente de unión. (material) | 0.15 | 8.82 | 1.323 |
| mt09mcp200j | kg | Pasta niveladora de suelos Niveland 5 "GRUPO PUMA", CT - C20 - F6 según UNE-EN 13813, compuesta por cementos especiales, áridos seleccionados y aditivos, para espesores de 2 a 5 mm, usada en nivelación de pavimentos. (material) | 3 | 0.78 | 2.340 |
| mt16pea020a | m² | Panel rígido de poliestireno expandido, según UNE-EN 13163, mecanizado lateral recto, de 10 mm de espesor, resistencia térmica 0,25 m²K/W, conductividad térmica 0,036 W/(mK), para junta de dilatación. (material) | 0.1 | 0.92 | 0.092 |
| mq06pym020 | h | Mezcladora-bombeadora para morteros autonivelantes. (maquinaria) | 0.05 | 10.91 | 0.546 |
| mo031 | h | Oficial 1ª aplicador de mortero autonivelante. (mano de obra) | 0.03 | 23.1 | 0.693 |
| mo069 | h | Ayudante aplicador de mortero autonivelante. (mano de obra) | 0.05 | 21.94 | 1.097 |
| % | % | Costes directos complementarios | 2 % | 6.091 | 0.122 |
|  |  | Costes directos |  |  | 6.213 |

Residuos:
- colocación: mt09mcp230a Imprimación a base de copolímeros acrílicos en emulsión acuosa, Paviland Primer R "GRUPO PUMA", como puente de unión; factor de residuo 0.0422533
- colocación: mt09mcp200j; factor de residuo 0.0063
- colocación: mt16pea020a; factor de residuo 0.048

## Recursos

**mt09mcp230a** l Imprimación a base de copolímeros acrílicos en emulsión acuosa, Paviland Primer R "GRUPO PUMA", como puente de unión
Datos técnicos: Coste energético 79.772 MJ; Emisión de CO2 3.032 kg; Código LER 17 09 04; Masa del elemento 1.05 kg; Volumen 0.0007 m3
Residuos:
- embalaje: re150104 Envases metálicos. (componente de residuo); rendimiento 0.055 kg; Código LER 15 01 04; Masa del elemento 1 kg; Volumen 0.001667 m3

**mt09mcp200j** kg Pasta niveladora de suelos Niveland 5 "GRUPO PUMA"
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt16pea020a** m² Panel rígido de poliestireno expandido
Datos técnicos: Coste energético 29.913 MJ; Emisión de CO2 1.057 kg; Código LER 17 06 04; Masa del elemento 0.3 kg; Volumen 0.0005 m3
Residuos:
- embalaje: re170203 Plástico; rendimiento 0.024 kg
