# Hidrófugo transparente para fachadas

- Propiedad del archivo: CYPE INGENIEROS, S.A.
- Formato: FIEBDC-3/2002
- Divisa: EUR
- Costes indirectos: 3.00 %
- IVA: 21.00 %

## R Revestimientos y trasdosados

### RL Tratamientos superficiales de protección

#### RLH Hidrófugos

**RLH010** m² Hidrófugo transparente para fachadas.
Aplicación de tratamiento superficial de protección hidrófuga para fachadas de piedra natural, mediante impregnación hidrófuga incolora, Impermor "GRUPO PUMA", a base de una mezcla de disolventes y derivados orgánicos de silano y siloxano, aplicada en manos sucesivas hasta la saturación del elemento (rendimiento: 0,55 l/m²). Incluso limpieza de la superficie soporte.
Incluye: Limpieza general del paramento soporte. Aplicación del hidrofugante.
Criterio de medición de proyecto: Superficie medida según documentación gráfica de Proyecto, con el mismo criterio que el soporte base.
Criterio de medición de obra: Se medirá la superficie realmente ejecutada según especificaciones de Proyecto, con el mismo criterio que el soporte base.

| Código | Ud | Descripción | Rendimiento | Precio | Importe |
|---|---|---|---|---|---|
| mt27tsg020d | l | Impregnación hidrófuga incolora, Impermor "GRUPO PUMA", a base de una mezcla de disolventes y derivados orgánicos de silano y siloxano, resistente a los rayos UV y a los álcalis, repelente del agua y la suciedad, para aplicación sobre superficies de hormigón, mortero, ladrillo cerámico o piedra natural. (material) | 0.550 | 7.52 | 4.14 |
| mo038 | h | Oficial 1ª pintor. (mano de obra) | 0.197 | 22.13 | 4.36 |
| % | % | Costes directos complementarios | 2 % | 8.50 | 0.17 |
|  |  | Costes directos |  |  | 8.67 |
