# Base de mortero autonivelante de cemento "GRUPO PUMA"

- Propiedad del archivo: CYPE INGENIEROS, S.A.
- Formato: FIEBDC-3/2002
- Divisa: EUR
- Costes indirectos: 3.00 %
- IVA: 21.00 %

## R Revestimientos y trasdosados

### RS Pavimentos

#### RSB Bases de pavimento y grandes recrecidos

**RSB024** m² Base de mortero autonivelante de cemento "GRUPO PUMA".
Base para pavimento interior, de 60 mm de espesor, de mortero autonivelante de cemento de fraguado normal, Paviland Solera Autonivelante "GRUPO PUMA", CT - C25 - F5 según UNE-EN 13813, vertido con mezcladora-bombeadora, sobre lámina de aislamiento para formación de suelo flotante; y posterior aplicación de agente filmógeno, (0,15 l/m²). Incluso banda de panel rígido de poliestireno expandido para la preparación de las juntas perimetrales de dilatación.
Criterio de valoración económica: El precio no incluye la lámina de aislamiento.
Incluye: Replanteo y marcado de niveles. Preparación de las juntas perimetrales de dilatación. Extendido del mortero mediante bombeo. Aplicación del agente filmógeno.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.100 | 0.92 | 0.09 |
| mt09mag010a | kg | Mortero autonivelante de cemento de fraguado normal, Paviland Solera Autonivelante "GRUPO PUMA", CT - C25 - F5 según UNE-EN 13813, compuesto por cementos especiales, áridos seleccionados y aditivos, para espesores de 10 a 100 mm, usado en nivelación de pavimentos. (material) | 108.000 | 0.52 | 56.16 |
| mt08cur020a | l | Agente filmógeno, para el curado de hormigones y morteros. (material) | 0.150 | 1.56 | 0.23 |
| mq06pym020 | h | Mezcladora-bombeadora para morteros autonivelantes. (maquinaria) | 0.104 | 10.91 | 1.13 |
| mo031 | h | Oficial 1ª aplicador de mortero autonivelante. (mano de obra) | 0.048 | 23.10 | 1.11 |
| mo069 | h | Ayudante aplicador de mortero autonivelante. (mano de obra) | 0.029 | 21.94 | 0.64 |
| % | % | Costes directos complementarios | 2 % | 59.36 | 1.19 |
|  |  | Costes directos |  |  | 60.55 |
