# Base de mortero de cemento "GRUPO PUMA"

- Propiedad del archivo: CYPE INGENIEROS, S.A.
- Formato: FIEBDC-3/2002
- Divisa: EUR
- Costes indirectos: 3.00 %
- IVA: 21.00 %

## R Revestimientos y trasdosados

### RS Pavimentos

#### RSB Bases de pavimento y grandes recrecidos

**RSB029** m² Base de mortero de cemento "GRUPO PUMA".
Base para pavimento interior, de 60 mm de espesor, de mortero de cemento de fraguado normal, Paviland Pronto 80 "GRUPO PUMA", CT - C30 - F7 según UNE-EN 13813, aplicado manualmente, sobre lámina de aislamiento para formación de suelo flotante; y posterior aplicación de agente filmógeno, (0,15 l/m²). Incluso banda de panel rígido de poliestireno expandido para la preparación de las juntas perimetrales de dilatación.
Criterio de valoración económica: El precio no incluye la lámina de aislamiento.
Incluye: Replanteo y marcado de niveles. Preparación de las juntas perimetrales de dilatación. Formación de maestras. Vertido y extendido del mortero. Regleado del mortero. Aplicación del agente filmógeno.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.100 | 0.92 | 0.09 |
| mt09mag020c | kg | Mortero de cemento de fraguado normal, Paviland Pronto 80 "GRUPO PUMA", CT - C30 - F7 según UNE-EN 13813, compuesto por conglomerantes hidráulicos específicos, áridos seleccionados y aditivos, usado en nivelación de pavimentos. (material) | 114.000 | 0.29 | 33.06 |
| mt08cur020a | l | Agente filmógeno, para el curado de hormigones y morteros. (material) | 0.150 | 1.56 | 0.23 |
| mq06hor010 | h | Hormigonera eléctrica con una capacidad de amasado de 160 l. (maquinaria) | 0.006 | 3.45 | 0.02 |
| mo031 | h | Oficial 1ª aplicador de mortero autonivelante. (mano de obra) | 0.048 | 23.10 | 1.11 |
| mo069 | h | Ayudante aplicador de mortero autonivelante. (mano de obra) | 0.029 | 21.94 | 0.64 |
| % | % | Costes directos complementarios | 2 % | 35.15 | 0.70 |
|  |  | Costes directos |  |  | 35.85 |
