# Reparación de pavimento de hormigón, con mortero

- Propiedad del archivo: CYPE INGENIEROS, S.A.
- Formato: FIEBDC-3/2002
- Divisa: EUR
- Costes indirectos: 3.00 %
- IVA: 21.00 %

## R Revestimientos y trasdosados

### RS Pavimentos

#### RSY Reparaciones

**RSY010** m² Reparación de pavimento de hormigón, con mortero.
Reparación de pavimento de hormigón, con mortero reparador, modificado con polímeros, reforzado con fibras, de muy alta resistencia mecánica y retracción compensada, Morcemrest EF50 "GRUPO PUMA", con una resistencia a compresión a 28 días mayor o igual a 50 N/mm² y un módulo de elasticidad mayor o igual a 20000 N/mm², clase R4, tipo PCC, según UNE-EN 1504-3, Euroclase A1 de reacción al fuego, según UNE-EN 13501-1, compuesto por cementos especiales, áridos seleccionados, aditivos y fibras, de 20 mm de espesor medio, previa aplicación de adhesivo de dos componentes, Implarest EP "GRUPO PUMA", a base de resina epoxi y un endurecedor, como puente de unión.
Criterio de valoración económica: El precio no incluye la preparación del soporte.
Incluye: Aplicación del adhesivo. Preparación y aplicación del mortero. Curado.
Criterio de medición de proyecto: Superficie medida según documentación gráfica de Proyecto.
Criterio de medición de obra: Se medirá la superficie realmente ejecutada según especificaciones de Proyecto.

| Código | Ud | Descripción | Rendimiento | Precio | Importe |
|---|---|---|---|---|---|
| mt09rep032a | kg | Adhesivo de dos componentes, Implarest EP "GRUPO PUMA", a base de resina epoxi y un endurecedor, para la correcta unión entre el hormigón fresco y el hormigón endurecido, según UNE-EN 1504-4. (material) | 1.000 | 21.10 | 21.10 |
| mt28mrp010b | kg | Mortero reparador, modificado con polímeros, reforzado con fibras, de muy alta resistencia mecánica y retracción compensada, Morcemrest EF50 "GRUPO PUMA", con una resistencia a compresión a 28 días mayor o igual a 50 N/mm² y un módulo de elasticidad mayor o igual a 20000 N/mm², clase R4, tipo PCC, según UNE-EN 1504-3, Euroclase A1 de reacción al fuego, según UNE-EN 13501-1, compuesto por cementos especiales, áridos seleccionados, aditivos y fibras, aplicado en espesores de hasta 50 mm en vertical sin encofrar y 100 mm en horizontal. (material) | 44.000 | 0.95 | 41.80 |
| mo020 | h | Oficial 1ª construcción. (mano de obra) | 0.734 | 23.10 | 16.96 |
| mo077 | h | Ayudante construcción. (mano de obra) | 0.734 | 21.94 | 16.10 |
| mo113 | h | Peón ordinario construcción. (mano de obra) | 0.367 | 21.69 | 7.96 |
| % | % | Costes directos complementarios | 2 % | 103.92 | 2.08 |
|  |  | Costes directos |  |  | 106.00 |
