# Mortero tipo Grout para relleno, por vertido, de apoyos estructurales

- Propiedad del archivo: CYPE Ingenieros S.A.
- Formato: FIEBDC-3/2016
- Programa: Generador de precios de la construcción. CYPE Ingenieros, S.A.
- Fecha: 25/06/2025
- Divisa: EUR
- Costes indirectos: 3 %
- IVA: 21 %

## E Estructuras

### EH Hormigón armado

#### EHW Anclajes estructurales

**EHW030** l Mortero tipo Grout para relleno, por vertido, de apoyos estructurales.
Mortero autonivelante de retracción compensada y altas prestaciones mecánicas, Morcem Grout 500 "GRUPO PUMA", utilizado en el relleno por vertido de apoyos estructurales.
Incluye: Replanteo. Limpieza de la zona de aplicación. Preparación de la mezcla. Vertido del mortero en capas sucesivas. Curado del mortero. Limpieza de los restos generados.
Criterio de medición de proyecto: Volumen medido según documentación gráfica de Proyecto.
Criterio de medición de obra: Se medirá el volumen realmente ejecutado según especificaciones de Proyecto.

| Código | Ud | Descripción | Rendimiento | Precio | Importe |
|---|---|---|---|---|---|
| mt09rep050a | kg | Mortero autonivelante de retracción compensada y altas prestaciones mecánicas, Morcem Grout 500 "GRUPO PUMA", para anclajes y rellenos de 5 a 500 mm de espesor, según UNE-EN 1504-6. (material) | 2.2 | 0.6 | 1.320 |
| mo020 | h | Oficial 1ª construcción. (mano de obra) | 0.006 | 23.1 | 0.139 |
| mo113 | h | Peón ordinario construcción. (mano de obra) | 0.006 | 21.69 | 0.130 |
| % | % | Costes directos complementarios | 2 % | 1.589 | 0.032 |
|  |  | Costes directos |  |  | 1.621 |

Residuos:
- colocación: mt09rep050a; factor de residuo 0.0072

## Recursos

**mt09rep050a** kg Mortero autonivelante de retracción compensada y altas prestaciones mecánicas
Datos técnicos: Coste energético 0.940 MJ; Emisión de CO2 0.090 kg; Código LER 17 01 01; Masa del elemento 1 kg; Volumen 0.000667 m3
