# Relleno y nivelación con mortero tipo Grout

- Propiedad del archivo: CYPE Ingenieros S.A.
- Formato: FIEBDC-3/2016
- Programa: Generador de precios de la construcción. CYPE Ingenieros, S.A.
- Fecha: 22/10/2024
- Divisa: EUR
- Costes indirectos: 3 %
- IVA: 21 %

## E Estructuras

### EH Hormigón armado

#### EHY Reparaciones

**EHY080** m² Relleno y nivelación con mortero tipo Grout.
Relleno y nivelación de 20 mm de espesor con mortero autonivelante de retracción compensada y altas prestaciones mecánicas, Morcem Grout 500 "GRUPO PUMA", sobre la superficie de un elemento estructural de hormigón endurecido.
Incluye: Replanteo. Limpieza de la superficie soporte. Preparación de la mezcla. Vertido de la capa de mortero. Curado del mortero. Limpieza de los restos generados.
Criterio de medición de proyecto: Superficie medida según documentación gráfica de Proyecto.
Criterio de medición de obra: Se medirá la superficie realmente ejecutada según especificaciones de Proyecto.

| Código | Ud | Descripción | Rendimiento | Precio | Importe |
|---|---|---|---|---|---|
| mt09rep050a | kg | Mortero autonivelante de retracción compensada y altas prestaciones mecánicas, Morcem Grout 500 "GRUPO PUMA", para anclajes y rellenos de 5 a 500 mm de espesor, según UNE-EN 1504-6. (material) | 44 | 0.63 | 27.720 |
| mt08aaa010a | m³ | Agua. (material) | 0.01 | 1.5 | 0.015 |
| mo020 | h | Oficial 1ª construcción. (mano de obra) | 0.32 | 22.13 | 7.082 |
| mo113 | h | Peón ordinario construcción. (mano de obra) | 0.32 | 20.78 | 6.650 |
| % | % | Costes directos complementarios | 2 % | 41.467 | 0.829 |
|  |  | Costes directos |  |  | 42.296 |

Residuos:
- colocación: mt09rep050a; factor de residuo 0.0072

## Recursos

**mt09rep050a** kg Mortero autonivelante de retracción compensada y altas prestaciones mecánicas
Datos técnicos: Coste energético 0.890 MJ; Emisión de CO2 0.080 kg; Código LER 17 01 01; Masa del elemento 1 kg; Volumen 0.000667 m3

**mt08aaa010a** m³ Agua
Datos técnicos: Coste energético 60.000 MJ; Emisión de CO2 30.000 kg
