# Tratamiento de humedades por capilaridad con mortero de cal, en muros. Sistema Morcem Cal "GRUPO PUMA"

- Propiedad del archivo: CYPE Ingenieros S.A.
- Formato: FIEBDC-3/2016
- Programa: Generador de precios de la construcción. CYPE Ingenieros, S.A.
- Fecha: 25/06/2025
- Divisa: EUR
- Costes indirectos: 3 %
- IVA: 21 %

## N Aislamientos e impermeabilizaciones

### NH Tratamiento de humedades por capilaridad

#### NHM Morteros

**NHM030** m² Tratamiento de humedades por capilaridad con mortero de cal, en muros. Sistema Morcem Cal "GRUPO PUMA".
Tratamiento de humedades por capilaridad con mortero de cal, en muros. Sistema Morcem Cal "GRUPO PUMA". CAPA BASE: mortero de albañilería, Morcem Cal Muro "GRUPO PUMA", de 10 mm de espesor; CAPA DE REGULARIZACIÓN: mortero técnico macroporoso deshumidificante de cal hidráulica natural Morcem Cal Porógeno "GRUPO PUMA", tipo R CSII, según UNE-EN 998-1, de 20 mm de espesor, aplicado en varias capas; CAPA DE ACABADO: revoco de mortero de cal, tipo CR CSI W2, según UNE-EN 998-1, Morcem Cal Acabado "GRUPO PUMA", color a elegir.
Criterio de valoración económica: El precio no incluye la preparación del soporte.
Incluye: Aplicación de la capa base. Realización de maestras. Extendido del mortero de regularización. Alisado del paramento pasando una regla sobre las maestras. Aplicación de la capa de acabado.
Criterio de medición de proyecto: Superficie medida según documentación gráfica de Proyecto.
Criterio de medición de obra: Se medirá la superficie realmente ejecutada según especificaciones de Proyecto.

| Código | Ud | Descripción | Rendimiento | Precio | Importe |
|---|---|---|---|---|---|
| mt08aaa010a | m³ | Agua. (material) | 0.012 | 1.5 | 0.018 |
| mt09rep005c | kg | Mortero de albañilería, Morcem Cal Muro "GRUPO PUMA", compuesto por cal hidráulica natural, tipo NHL 3,5, puzolanas, áridos seleccionados y otros aditivos, resistencia a compresión 7,5 N/mm²; para uso en elementos ubicados en el interior y en el exterior del edificio, sujetos a requisitos estructurales, M-7,5 según UNE-EN 998-2. (material) | 20 | 0.02 | 0.400 |
| mt28mrp060a | kg | Mortero técnico macroporoso deshumidificante de cal hidráulica natural Morcem Cal Porógeno "GRUPO PUMA", tipo R CSII, según UNE-EN 998-1, color beige claro, tipo NHL 3,5, según UNE-EN 459-1, para aplicar en revocos y enlucidos, de uso en interiores y exteriores, como capa de regularización, para reparación de paramentos con humedades o manchas salinas. (material) | 24 | 0.86 | 20.640 |
| mt28esp060c | kg | Mortero de cal, tipo CR CSI W2, según UNE-EN 998-1, para uso en interiores o en exteriores, Morcem Cal Acabado "GRUPO PUMA", color a elegir, compuesto por cal hidráulica natural, tipo NHL 3,5, según UNE-EN 459-1, áridos seleccionados y aditivos, permeable al vapor de agua, suministrado en sacos. (material) | 12.8 | 0.59 | 7.552 |
| mo039 | h | Oficial 1ª revocador. (mano de obra) | 0.54 | 23.1 | 12.474 |
| mo079 | h | Ayudante revocador. (mano de obra) | 0.54 | 21.94 | 11.848 |
| % | % | Costes directos complementarios | 2 % | 52.932 | 1.059 |
|  |  | Costes directos |  |  | 53.991 |

Residuos:
- colocación: mt09rep005c; factor de residuo 0.07
- colocación: mt28mrp060a; factor de residuo 0.013939
- colocación: mt28esp060c; factor de residuo 0.018396

## Recursos

**mt08aaa010a** m³ Agua
Datos técnicos: Coste energético 60.000 MJ; Emisión de CO2 30.000 kg

**mt09rep005c** kg Mortero de albañilería
Datos técnicos: Coste energético 2.251 MJ; Emisión de CO2 0.184 kg; Código LER 17 09 04; Masa del elemento 1 kg; Volumen 0.000667 m3
Residuos:
- embalaje: re170203 Plástico. (componente de residuo); rendimiento 0.003 kg; Código LER 17 02 03; Masa del elemento 1 kg; Volumen 0.001667 m3

**mt28mrp060a** kg Mortero técnico macroporoso deshumidificante de cal hidráulica natural Morcem Cal Porógeno "GRUPO PUMA"
Datos técnicos: Coste energético 4.266 MJ; Emisión de CO2 0.260 kg; Código LER 17 01 01; Masa del elemento 1 kg; Volumen 0.000667 m3
Residuos:
- embalaje: re150101 Envases de papel y cartón. (componente de residuo); rendimiento 0.011 kg; Código LER 15 01 01; Masa del elemento 1 kg; Volumen 0.001333 m3

**mt28esp060c** kg Mortero de cal, tipo CR CSI W2
Datos técnicos: Coste energético 3.345 MJ; Emisión de CO2 0.258 kg; Código LER 17 01 01; Masa del elemento 1 kg; Volumen 0.000667 m3
Residuos:
- embalaje: re150101 Envases de papel y cartón; rendimiento 0.01 kg
