# Impermeabilización de muro de hormigón en contacto con el terreno, por su cara interior, con mortero hidrófugo

- Propiedad del archivo: CYPE Ingenieros S.A.
- Formato: FIEBDC-3/2016
- Programa: Generador de precios de la construcción. CYPE Ingenieros, S.A.
- Fecha: 25/06/2025
- Divisa: EUR
- Costes indirectos: 3 %
- IVA: 21 %

## N Aislamientos e impermeabilizaciones

### NI Impermeabilizaciones

#### NIM Muros en contacto con el terreno

**NIM020** m² Impermeabilización de muro de hormigón en contacto con el terreno, por su cara interior, con mortero hidrófugo.
Impermeabilización de muro de hormigón en contacto con el terreno, por su cara interior, con mortero monocomponente, Morcem Dry R "GRUPO PUMA", color blanco, compuesto por cemento de alta resistencia, áridos seleccionados, aditivos especiales y resinas, con certificado de potabilidad, aplicado en capas sucesivas, de 5 mm de espesor total.
Incluye: Amasado con batidor eléctrico. Extendido de una primera capa sobre el soporte humedecido. Secado. Humectación de la primera capa y extendido de una segunda capa con la misma consistencia que la primera. Curado del mortero. Repasos y limpieza final.
Criterio de medición de proyecto: Superficie medida según documentación gráfica de Proyecto.
Criterio de medición de obra: Se medirá la superficie realmente ejecutada según especificaciones de Proyecto.

| Código | Ud | Descripción | Rendimiento | Precio | Importe |
|---|---|---|---|---|---|
| mt15igp010i | kg | Mortero monocomponente, Morcem Dry R "GRUPO PUMA", color blanco, compuesto por cemento de alta resistencia, áridos seleccionados, aditivos especiales y resinas, con certificado de potabilidad, tipo CR CSIV, W2, según UNE-EN 998-1. (material) | 8 | 1.05 | 8.400 |
| mo032 | h | Oficial 1ª aplicador de productos impermeabilizantes. (mano de obra) | 0.111 | 23.1 | 2.564 |
| mo070 | h | Ayudante aplicador de productos impermeabilizantes. (mano de obra) | 0.055 | 21.94 | 1.207 |
| % | % | Costes directos complementarios | 2 % | 12.171 | 0.243 |
|  |  | Costes directos |  |  | 12.414 |

Residuos:
- colocación: mt15igp010i; factor de residuo 0.010705

## Recursos

**mt15igp010i** kg Mortero monocomponente
Datos técnicos: Coste energético 3.347 MJ; Emisión de CO2 0.261 kg; Código LER 17 01 01; Masa del elemento 1 kg; Volumen 0.000667 m3
Residuos:
- embalaje: re150101 Envases de papel y cartón. (componente de residuo); rendimiento 0.012 kg; Código LER 15 01 01; Masa del elemento 1 kg; Volumen 0.001333 m3
